# Couche séparatrice en toiture terrasse: film de polyéthylène de 0,05 mm d'épaisseur et 46 g/m² de masse surfacique, Mise en place: avec des recouvrements, directamente bajo l'imperméabilisation

- Propriété du fichier: CYPE Ingenieros S.A.
- Format: FIEBDC-3/2016
- Logiciel: Générateur de prix de la construction. CYPE Ingenieros, S.A.
- Date: 10/07/2021
- Zone géographique: Mali
- Devise: XOF
- Coûts indirects: 3 %
- Frais généraux: 13 %
- Bénéfice: 6 %
- TVA: 18 %

## E Enveloppe et finition extérieure

### ET Couvertures de toitures terrasses

#### ETI Points singuliers

**ETI190** m² Couche séparatrice en toiture terrasse: film de polyéthylène de 0,05 mm d'épaisseur et 46 g/m² de masse surfacique, Mise en place: avec des recouvrements, directamente bajo l'imperméabilisation.

| Code | U | Désignation | Quantité | Prix | Montant |
|---|---|---|---|---|---|
| mt16png010a | m² | Film de polyéthylène de 0,05 mm d'épaisseur et 46 g/m² de masse surfacique. (matériau) | 1.1 | 141.65 | 155.815 |
| mo029 | h | Compagnon professionnel III/CP2 poseur de membranes d'étanchéité. (main-d'œuvre) | 0.025 | 973.66 | 24.342 |
| mo067 | h | Ouvrier professionnel II/OP poseur de membranes d'étanchéité. (main-d'œuvre) | 0.05 | 726.81 | 36.341 |
| % | % | Frais de chantier des unités d'ouvrage | 2 % | 216.498 | 4.330 |
|  |  | Coûts directs |  |  | 220.828 |

Déchets:
- pose: mt16png010a Film de polyéthylène de 0,05 mm d'épaisseur et 46 g/m² de masse surfacique; facteur de déchet 0.06

## Ressources

**mt16png010a** m² Film de polyéthylène de 0,05 mm d'épaisseur et 46 g/m² de masse surfacique
Données techniques: Coût énergétique 5.649 MJ; Émission de CO2 0.619 kg; Code CED 17 06 04; Masse de l'élément 0.046 kg; Volume 0.000077 m3
Déchets:
- emballage: re170203 Plastique. (composant de déchet); quantité 0.024 kg; Code CED 17 02 03; Masse de l'élément 1 kg; Volume 0.001667 m3
