# Isolation thermo-acoustique des chapes flottantes

- Propriété du fichier: CYPE INGENIEROS, S.A.
- Format: FIEBDC-3/2002
- Zone géographique: Mali
- Coûts indirects: 3.00 %
- Frais généraux: 13.00 %
- Bénéfice: 6.00 %
- TVA: 18.00 %

**FIH020** m² Isolation thermo-acoustique des chapes flottantes, constituée de panneau rigide de polystyrène expansé élastifié, selon NF EN 13163, à surface lisse et système latéral à rainure et languette, de 15 mm d'épaisseur, résistance thermique 0,45 m²K/W, conductivité thermique 0,033 W/(mK), recouvert d'un film en polyéthylène de 0,2 mm d'épaisseur, préparé pour recevoir une base de revêtement de mortier ou de béton (non compris dans ce prix).
Fourniture et mise en place d'un isolant thermo-acoustique des chapes flottantes, constituée de panneau rigide de polystyrène expansé élastifié, selon NF EN 13163, à surface lisse et système latéral à rainure et languette, de 15 mm d'épaisseur, résistance thermique 0,45 m²K/W, conductivité thermique 0,033 W/(mK), préparé pour recevoir une base de revêtement de mortier ou de béton (non compris dans ce prix), déposé sur le support et fixé par assemblage latéral à rainure et languette, avec protection préalable de l'isolant avec un film en polyéthylène de 0,2 mm d'épaisseur. Comprend la préparation de la surface support, les découpes, la désolidarisation périmétrique réalisée avec le même matériau isolant et le scellage des joints du film de polyéthylène protecteur de l'isolant avec une bande adhésive.
Inclut: Nettoyage et préparation de la surface support. Préparation de l'isolation. Mise en place de l'isolation sur le plancher. Mise en place du film en polyéthylène.
Critère de métré de projet: Surface mesurée selon documentation graphique du Projet.
Critère de mesure de l'ouvrage: On mesurera la surface réellement exécutée selon les spécifications du Projet.

| Code | U | Désignation | Quantité | Prix | Montant |
|---|---|---|---|---|---|
| mt16pea025c | m² | Panneau rigide de polystyrène expansé élastifié, selon NF EN 13163, à surface lisse et système latéral à rainure et languette, de 15 mm d'épaisseur, résistance thermique 0,45 m²K/W, conductivité thermique 0,033 W/(mK), Euroclasse E de réaction au feu, avec code de désignation EPS-EN 13163-L1-W1-T1-S1-P3-DS(N)2-BS50-SD30. (matériau) | 1.100 | 1.76 | 1.94 |
| mt17poa010d | m² | Film de polyéthylène de 0,2 mm d'épaisseur et 184 g/m² de masse superficielle. (matériau) | 1.100 | 0.46 | 0.51 |
| mt16aaa030 | m | Ruban autoadhésif pour le scellage des joints. (matériau) | 0.400 | 0.37 | 0.15 |
| mo054 | h | Compagnon professionnel III/CP2 poseur d'isolants rigides ou flexibles. (main-d'œuvre) | 0.097 | 1.30 | 0.13 |
| mo101 | h | Ouvrier professionnel II/OP poseur d'isolants rigides ou flexibles. (main-d'œuvre) | 0.097 | 0.93 | 0.09 |
| % | % | Coûts directs complémentaires | 2 % | 2.82 | 0.06 |
|  |  | Coûts directs |  |  | 2.88 |
