# Arrachage d'un faux plafond en claie avec du plâtre, situé à une hauteur supérieure ou égale à 4 m, avec moyens manuels, et charge manuelle des décombres dans le camion ou la benne

- Propriété du fichier: CYPE INGENIEROS, S.A.
- Format: FIEBDC-3/2002
- Zone géographique: Mali
- Coûts indirects: 3.00 %
- Frais généraux: 13.00 %
- Bénéfice: 6.00 %
- TVA: 18.00 %

**FLD010** m² Arrachage d'un faux plafond en claie avec du plâtre, situé à une hauteur supérieure ou égale à 4 m, avec moyens manuels, et charge manuelle des décombres dans le camion ou la benne.
Arrachage d'un faux plafond en claie enduit avec du plâtre, situé à une hauteur supérieure ou égale à 4 m, avec moyens manuels, sans détériorer les éléments constructifs contigus. Comprend le nettoyage, l'entassement, le retrait et la charge manuelle des décombres dans le camion ou la benne.
Inclut: Démarrage des éléments. Fragmentation des décombres en pièces maniables. Enlèvement et entassement du matériau retiré. Nettoyage des restes d'ouvrage. Charge du matériau arraché et des restes d'ouvrage dans le camion ou la benne.
Critère de métré de projet: Surface mesurée selon documentation graphique du Projet.
Critère de mesure de l'ouvrage: On mesurera la surface réellement démolie selon les spécifications du Projet.

| Code | U | Désignation | Quantité | Prix | Montant |
|---|---|---|---|---|---|
| mo113 | h | Ouvrier d'exécution I/OE1 construction. (main-d'œuvre) | 0.378 | 0.89 | 0.34 |
| % | % | Coûts directs complémentaires | 2 % | 0.34 | 0.01 |
|  |  | Coûts directs |  |  | 0.35 |
