# Plinthe métallique

- Propriété du fichier: CYPE Ingenieros S.A.
- Format: FIEBDC-3/2016
- Logiciel: Générateur de prix de la construction. CYPE Ingenieros, S.A.
- Date: 17/02/2023
- Zone géographique: Mali
- Devise: XOF
- Coûts indirects: 3 %
- Frais généraux: 13 %
- Bénéfice: 6 %
- TVA: 18 %

## F Aménagements et finitions

### FS Revêtements de sols

#### FSK Plinthes métalliques

**FSK010** m Plinthe métallique.
Plinthe lisse en aluminium anodisé, de 80 mm de hauteur, couleur or, fixé avec un adhésif. Comprend la préparation et la régularisation de la surface support, les découpes, la résolution des coins, des liaisons et des rencontres, et le nettoyage final.
Inclut: Nettoyage et préparation de la surface support. Implantation. Découpe de la plinthe. Mise en place et fixation de la plinthe.
Critère pour le métré: Longueur mesurée selon documentation graphique du Projet, sans inclure les largeurs de passage. Le métré par casses et découpes n'a pas été augmenté, puisque 5% de pièces de plus ont été considérées dans la décomposition.
Critère pour le mémoire: On mesurera la longueur réellement exécutée selon les spécifications du Projet.

| Code | U | Désignation | Quantité | Prix | Montant |
|---|---|---|---|---|---|
| mt47adc110a | kg | Adhésif spécial de polyuréthane bicomposant. (matériau) | 0.08 | 3993.34 | 319.467 |
| mt18rpp010d | m | Plinthe lisse en aluminium anodisé, de 80 mm de hauteur, couleur or, y compris pièces pour unions, résolution des angles et terminaisons. (matériau) | 1.05 | 14892.5 | 15637.125 |
| mo023 | h | Compagnon professionnel III/CP2 carreleur en revêtements de sols. (main-d'œuvre) | 0.145 | 1278.01 | 185.311 |
| % | % | Frais de chantier des unités d'ouvrage | 2 % | 16141.903 | 322.838 |
|  |  | Coûts directs |  |  | 16464.741 |

Déchets:
- pose: mt47adc110a Adhésif spécial de polyuréthane bicomposant; facteur de déchet 0.038685
- pose: mt18rpp010d; facteur de déchet 0.024

## Ressources

**mt47adc110a** kg Adhésif spécial de polyuréthane bicomposant
Données techniques: Coût énergétique 144.471 MJ; Émission de CO2 7.014 kg; Code CED 17 09 04; Masse de l'élément 1 kg; Volume 0.000667 m3
Déchets:
- emballage: re170203 Plastique. (composant de déchet); quantité 0.003 kg; Code CED 17 02 03; Masse de l'élément 1 kg; Volume 0.001667 m3

**mt18rpp010d** m Plinthe lisse en aluminium anodisé
Données techniques: Coût énergétique 284.239 MJ; Émission de CO2 21.466 kg; Code CED 17 04 02; Masse de l'élément 2.48 kg; Volume 0.001653 m3
Déchets:
- emballage: re170203 Plastique; quantité 0.008 kg
