# Profilé creux en PVC rigide, de section triangulaire, de 80 mm de hauteur placé comme joint de construction dans un revêtement continu en béton

- Propriété du fichier: CYPE INGENIEROS, S.A.
- Format: FIEBDC-3/2002
- Zone géographique: Mali
- Coûts indirects: 3.00 %
- Frais généraux: 13.00 %
- Bénéfice: 6.00 %
- TVA: 18.00 %

**FSM120** m Profilé creux en PVC rigide, de section triangulaire, de 80 mm de hauteur placé comme joint de construction dans un revêtement continu en béton.
Réalisation d'un joint de construction dans un revêtement continu en béton, avec profilé creux en PVC rigide, de section triangulaire, de 80 mm de hauteur. Comprend les découpes, les unions et les éléments de fixation à la surface support. Totalement terminée et préparée pour bétonner.
Inclut: Implantation du joint. Mise en place du profilé dans l'élément à bétonner. Réalisation des assemblages entre profilés. Résolution des liaisons. Fixation et ajustement des profilés.
Critère de métré de projet: Longueur moyenne selon documentation graphique du Projet.
Critère de mesure de l'ouvrage: On mesurera la longueur réellement exécutée selon les spécifications du Projet.

| Code | U | Désignation | Quantité | Prix | Montant |
|---|---|---|---|---|---|
| mt18acc060b | m | Profilé creux en PVC rigide, de section triangulaire, de 80 mm de hauteur, pour la réalisation de joints dans un revêtement continu en béton. Comprend les chevilles en plastique pour leur couplage. (matériau) | 1.050 | 2.32 | 2.44 |
| mo020 | h | Compagnon professionnel III/CP2 construction. (main-d'œuvre) | 0.121 | 1.26 | 0.15 |
| mo113 | h | Ouvrier d'exécution I/OE1 construction. (main-d'œuvre) | 0.121 | 0.89 | 0.11 |
| % | % | Coûts directs complémentaires | 2 % | 2.70 | 0.05 |
|  |  | Coûts directs |  |  | 2.75 |
