# Platelage de base de revêtement

- Propriété du fichier: CYPE INGENIEROS, S.A.
- Format: FIEBDC-3/2002
- Zone géographique: Mali
- Devise: XOF
- Coûts indirects: 3.00 %
- Frais généraux: 13.00 %
- Bénéfice: 6.00 %
- TVA: 18.00 %

**GPO050** m² Platelage de base de revêtement, de panneau structural OSB de lamelles minces, longues et orientées, pour utilisation en milieu humide, classe OSB/3, collés entre eux avec un adhésif sans urée-formaldéhyde, à rainure et languette, de 15 mm d'épaisseur, densité 610 kg/m³, fixé avec clous, en acier galvanisé à haute adhérence.
Platelage de base de revêtement, de panneau structural OSB de lamelles minces, longues et orientées, pour utilisation en milieu humide, classe OSB/3, collés entre eux avec un adhésif sans urée-formaldéhyde, à rainure et languette, de 15 mm d'épaisseur, densité 610 kg/m³, fixé avec clous, en acier galvanisé à haute adhérence.
Inclut: Implantation des pièces. Fixation des panneaux au support de base.
Critère pour le métré: Surface mesurée selon documentation graphique du Projet.
Critère pour le mémoire: On mesurera la surface réellement exécutée selon les spécifications du Projet.

| Code | U | Désignation | Quantité | Prix | Montant |
|---|---|---|---|---|---|
| mt07tdm040f | m² | Panneau structural OSB de lamelles minces, longues et orientées, pour utilisation en milieu humide, classe OSB/3, collés entre eux avec un adhésif sans urée-formaldéhyde, à rainure et languette, de 15 mm d'épaisseur, densité 610 kg/m³, Euroclasse D-s2, d0 de réaction au feu, selon NF EN 300. (matériau) | 1.050 | 7034.46 | 7386.18 |
| mt07emr111d | U | Clou, de 4 mm de diamètre et 75 mm de longueur, en acier galvanisé à haute adhérence. (matériau) | 9.000 | 57.72 | 519.48 |
| mo048 | h | Compagnon professionnel III/CP2 charpentier bois. (main-d'œuvre) | 0.198 | 1006.41 | 199.27 |
| mo095 | h | Ouvrier professionnel II/OP charpentier bois. (main-d'œuvre) | 0.198 | 750.17 | 148.53 |
| % | % | Frais de chantier des unités d'ouvrage | 2 % | 8253.46 | 165.07 |
|  |  | Coûts directs |  |  | 8418.53 |
