# Rideau de palplanches métalliques emboîtées

- Propriété du fichier: CYPE INGENIEROS, S.A.
- Format: FIEBDC-3/2002
- Zone géographique: Mali
- Devise: XOF
- Coûts indirects: 3.00 %
- Frais généraux: 13.00 %
- Bénéfice: 6.00 %
- TVA: 18.00 %

**GSX020** m² Rideau de palplanches métalliques emboîtées, enfoncées dans le terrain de manière définitive, jusqu'à atteindre un maximum de 5 m de profondeur dans un terrain de sables, formé de profilés métalliques en acier laminé, de forme nervurée de 800 mm de largeur de profil, 8 mm d'épaisseur et module de résistance de 1060 cm³/m de paroi.
Rideau de palplanches métalliques emboîtées, enfoncées dans le terrain de manière définitive, jusqu'à atteindre un maximum de 5 m de profondeur dans un terrain de sables, formé de profilés métalliques en acier laminé, de forme nervurée de 800 mm de largeur de profil, 8 mm d'épaisseur et module de résistance de 1060 cm³/m de paroi.
Inclut: Disposition des guides. Battage des palplanches.
Critère pour le métré: Surface mesurée selon documentation graphique du Projet.
Critère pour le mémoire: On mesurera la surface réellement exécutée selon les spécifications du Projet.

| Code | U | Désignation | Quantité | Prix | Montant |
|---|---|---|---|---|---|
| mt07tmt020b | m² | Palplanche non récupérable constituée de profilés en acier laminé de forme nervurée, de 800 mm de largeur de profil et 8 mm d'épaisseur, avec un module résistant de 1060 cm³/m de paroi; système d'union par à rainure et languette. (matériau) | 1.000 | 105680.05 | 105680.05 |
| mq03tab020 | h | Mouton en chute libre et effet simple. (matériel) | 0.145 | 20088.68 | 2912.86 |
| mo089 | h | Ouvrier professionnel II/OP du béton. (main-d'œuvre) | 0.180 | 750.17 | 135.03 |
| % | % | Frais de chantier des unités d'ouvrage | 2 % | 108727.94 | 2174.56 |
|  |  | Coûts directs |  |  | 110902.50 |
