# Réservoir de combustible liquide, de surface, en polyéthylène haute densité (PEHD/HDPE)

- Propriété du fichier: CYPE Ingenieros S.A.
- Format: FIEBDC-3/2016
- Logiciel: Générateur de prix de la construction. CYPE Ingenieros, S.A.
- Date: 28/03/2022
- Zone géographique: Mali
- Devise: XOF
- Coûts indirects: 3 %
- Frais généraux: 13 %
- Bénéfice: 6 %
- TVA: 18 %

## T Équipements techniques

### TC ECS et chauffage

#### TCQ Combustibles liquides

**TCQ190** U Réservoir de combustible liquide, de surface, en polyéthylène haute densité (PEHD/HDPE).
Réservoir homologué de fioul, de surface, placé à l'extérieur du bâtiment, de polyéthylène haute densité (PEHD/HDPE), à paroi simple contenu dans plateau, avec une capacité de 700 litres. Comprend plateau, accessoires de connexion et éléments de protection selon la norme. Totalement monté, connecté et testé.
Inclut: Mise en place du plateau. Mise en place du réservoir. Montage des accessoires.
Critère pour le métré: Nombre d'unités prévues, selon documentation graphique du Projet.
Critère pour le mémoire: On mesurera le nombre d'unités réellement exécutées selon les spécifications du Projet.

| Code | U | Désignation | Quantité | Prix | Montant |
|---|---|---|---|---|---|
| mt38dep116a | U | Plateau de récupération des écoulements en polyéthylène haute densité (PEHD/HDPE). (matériau) | 1 | 80534.7 | 80534.700 |
| mt38dep099b | U | Réservoir homologué de combustible liquide, apparente, en polyéthylène haute densité (PEHD/HDPE), à simple paroi, de 1200x640x1220 mm, avec une capacité de 700 litres et quatre bouches d'entrée/sortie, selon NF EN 13341. (matériau) | 1 | 227534 | 227534.000 |
| mt38dep114a | U | Accessoires de charge, d'aspiration et de ventilation pour réservoir de combustible liquide en polyéthylène haute densité (PEHD/HDPE). (matériau) | 1 | 22619.2 | 22619.200 |
| mo004 | h | Compagnon professionnel III/CP2 chauffagiste. (main-d'œuvre) | 0.723 | 1195.63 | 864.440 |
| mo103 | h | Ouvrier professionnel II/OP chauffagiste. (main-d'œuvre) | 0.723 | 867.45 | 627.166 |
| % | % | Frais de chantier des unités d'ouvrage | 2 % | 332179.506 | 6643.590 |
|  |  | Coûts directs |  |  | 338823.096 |

## Ressources

**mt38dep116a** U Plateau de récupération des écoulements en polyéthylène haute densité (PEHD/HDPE)
Données techniques: Coût énergétique 520.791 MJ; Émission de CO2 18.529 kg
Déchets:
- emballage: re150101 Emballages en papier et en carton. (composant de déchet); quantité 0.072 kg; Code CED 15 01 01; Masse de l'élément 1 kg; Volume 0.001333 m3

**mt38dep099b** U Réservoir homologué de combustible liquide
Données techniques: Coût énergétique 4111.246 MJ; Émission de CO2 145.873 kg
Déchets:
- emballage: re150101 Emballages en papier et en carton; quantité 0.086 kg
