# Réservoir de combustible liquide, de surface, en polyéthylène haute densité (PEHD/HDPE)

- Propriété du fichier: CYPE Ingenieros S.A.
- Format: FIEBDC-3/2016
- Logiciel: Générateur de prix de la construction. CYPE Ingenieros, S.A.
- Date: 28/03/2022
- Zone géographique: Mali
- Devise: XOF
- Coûts indirects: 3 %
- Frais généraux: 13 %
- Bénéfice: 6 %
- TVA: 18 %

## T Équipements techniques

### TC ECS et chauffage

#### TCQ Combustibles liquides

**TCQ190** U Réservoir de combustible liquide, de surface, en polyéthylène haute densité (PEHD/HDPE).
Réservoir homologué de fioul, de surface, placé à l'extérieur du bâtiment, de polyéthylène haute densité (PEHD/HDPE), à paroi simple contenu dans bassin de rétention, avec une capacité de 1500 litres. Comprend bassin de rétention, accessoires de connexion et éléments de protection selon la norme. Totalement monté, connecté et testé.
Inclut: Mise en place du bassin de rétention. Mise en place du réservoir. Montage des accessoires.
Critère pour le métré: Nombre d'unités prévues, selon documentation graphique du Projet.
Critère pour le mémoire: On mesurera le nombre d'unités réellement exécutées selon les spécifications du Projet.

| Code | U | Désignation | Quantité | Prix | Montant |
|---|---|---|---|---|---|
| mt38dep118a | U | Bassin de rétention des écoulements en tôle d'acier galvanisé, avec une capacité de 1500 litres. (matériau) | 1 | 737573 | 737573.000 |
| mt38dep099d | U | Réservoir homologué de combustible liquide, apparente, en polyéthylène haute densité (PEHD/HDPE), à simple paroi, de 1570x720x1720 mm, avec une capacité de 1500 litres et quatre bouches d'entrée/sortie, selon NF EN 13341. (matériau) | 1 | 365556 | 365556.000 |
| mt38dep114a | U | Accessoires de charge, d'aspiration et de ventilation pour réservoir de combustible liquide en polyéthylène haute densité (PEHD/HDPE). (matériau) | 1 | 22619.2 | 22619.200 |
| mo004 | h | Compagnon professionnel III/CP2 chauffagiste. (main-d'œuvre) | 1.204 | 1195.63 | 1439.539 |
| mo103 | h | Ouvrier professionnel II/OP chauffagiste. (main-d'œuvre) | 1.204 | 867.45 | 1044.410 |
| % | % | Frais de chantier des unités d'ouvrage | 2 % | 1128232.149 | 22564.643 |
|  |  | Coûts directs |  |  | 1150796.792 |

## Ressources

**mt38dep118a** U Bassin de rétention des écoulements en tôle d'acier galvanisé, avec une capacité de 1500 litres
Données techniques: Coût énergétique 1757.855 MJ; Émission de CO2 180.546 kg
Déchets:
- emballage: re150101 Emballages en papier et en carton. (composant de déchet); quantité 1.584 kg; Code CED 15 01 01; Masse de l'élément 1 kg; Volume 0.001333 m3

**mt38dep099d** U Réservoir homologué de combustible liquide
Données techniques: Coût énergétique 7674.286 MJ; Émission de CO2 272.233 kg
Déchets:
- emballage: re150101 Emballages en papier et en carton; quantité 0.086 kg
