# Tabouret siphoïde

- Propriété du fichier: CYPE Ingenieros S.A.
- Format: FIEBDC-3/2016
- Logiciel: Générateur de prix de la construction. CYPE Ingenieros, S.A.
- Date: 16/04/2024
- Zone géographique: Mali
- Devise: XOF
- Coûts indirects: 3 %
- Frais généraux: 13 %
- Bénéfice: 6 %
- TVA: 18 %

## T Équipements techniques

### TQ Installations d'évacuation des eaux usées

#### TQV Dérivations individuelles

**TQV050** U Tabouret siphoïde.
Tabouret siphoïde en PVC, de 110 mm de diamètre, avec cinq entrées de 40 mm de diamètre et une sortie de 50 mm de diamètre, avec grille en acier inoxydable, placé superficiellement sous le plancher. Comprend le prolongateur, le liquide nettoyeur et l'adhésif pour les tubes et les accessoires de PVC.
Inclut: Présentation à sec des tubes. Montage, connexion et contrôle de son bon fonctionnement.
Critère pour le métré: Nombre d'unités prévues, selon documentation graphique du Projet.
Critère pour le mémoire: On mesurera le nombre d'unités réellement exécutées selon les spécifications du Projet.

| Code | U | Désignation | Quantité | Prix | Montant |
|---|---|---|---|---|---|
| mt36bsj010eb | U | Tabouret siphoïde en PVC, de 110 mm de diamètre, avec cinq entrées de 40 mm de diamètre et une sortie de 50 mm de diamètre, avec grille en acier inoxydable. (matériau) | 1 | 20278.23 | 20278.230 |
| mt36tie010fd | m | Tube en PVC, série B, de 110 mm de diamètre et 3,2 mm d'épaisseur, avec extrémité évasée, selon NF EN 1329-1, avec le prix augmenté de 15% pour cause d'accessoires et pièces spéciales. (matériau) | 0.7 | 5270.12 | 3689.084 |
| mt11var009 | l | Liquide nettoyeur pour collage par adhésif de tubes et accessoires en PVC. (matériau) | 0.04 | 32267.77 | 1290.711 |
| mt11var010 | l | Adhésif pour tubes et accessoires en PVC. (matériau) | 0.08 | 41124.24 | 3289.939 |
| mo008 | h | Compagnon professionnel III/CP2 plombier. (main-d'œuvre) | 0.301 | 1610.98 | 484.905 |
| mo107 | h | Ouvrier professionnel II/OP plombier. (main-d'œuvre) | 0.151 | 1169.71 | 176.626 |
| % | % | Frais de chantier des unités d'ouvrage | 2 % | 29209.495 | 584.190 |
|  |  | Coûts directs |  |  | 29793.685 |

Déchets:
- pose: mt36tie010fd; facteur de déchet 0.078418
- pose: mt11var009 Liquide nettoyeur pour collage par adhésif de tubes et accessoires en PVC; facteur de déchet 0.0275

## Ressources

**mt36bsj010eb** U Tabouret siphoïde en PVC
Données techniques: Coût énergétique 46.812 MJ; Émission de CO2 5.641 kg
Déchets:
- emballage: re150101 Emballages en papier et en carton. (composant de déchet); quantité 0.036 kg; Code CED 15 01 01; Masse de l'élément 1 kg; Volume 0.001333 m3

**mt36tie010fd** m Tube en PVC, série B
Données techniques: Coût énergétique 76.841 MJ; Émission de CO2 7.787 kg; Code CED 17 02 03; Masse de l'élément 1.61 kg; Volume 0.002683 m3
Déchets:
- emballage: re170201 Bois. (composant de déchet); quantité 0.04 kg; Code CED 17 02 01; Masse de l'élément 1 kg; Volume 0.000909 m3
- emballage: re170203 Plastique. (composant de déchet); quantité 0.001 kg; Code CED 17 02 03; Masse de l'élément 1 kg; Volume 0.001667 m3

**mt11var009** l Liquide nettoyeur pour collage par adhésif de tubes et accessoires en PVC
Données techniques: Coût énergétique 3.819 MJ; Émission de CO2 0.202 kg; Code CED 20 01 30; Masse de l'élément 1 kg; Volume 0.001 m3
Déchets:
- emballage: re170203 Plastique; quantité 0.032 kg
