# Tabouret siphoïde

- Propriété du fichier: CYPE Ingenieros S.A.
- Format: FIEBDC-3/2016
- Logiciel: Générateur de prix de la construction. CYPE Ingenieros, S.A.
- Date: 16/04/2024
- Zone géographique: Mali
- Devise: XOF
- Coûts indirects: 3 %
- Frais généraux: 13 %
- Bénéfice: 6 %
- TVA: 18 %

## T Équipements techniques

### TQ Installations d'évacuation des eaux usées

#### TQV Dérivations individuelles

**TQV050** U Tabouret siphoïde.
Tabouret siphoïde en polypropylène, de 90 mm de diamètre et de 105 mm de hauteur, avec trois entrées de 40 mm de diamètre et une sortie de 50 mm de diamètre, avec couvercle plein circulaire en acier inoxydable, placé superficiellement sous le plancher. Comprend le prolongateur.
Inclut: Présentation à sec des tubes. Montage, connexion et contrôle de son bon fonctionnement.
Critère pour le métré: Nombre d'unités prévues, selon documentation graphique du Projet.
Critère pour le mémoire: On mesurera le nombre d'unités réellement exécutées selon les spécifications du Projet.

| Code | U | Désignation | Quantité | Prix | Montant |
|---|---|---|---|---|---|
| mt36bop010a | U | Tabouret siphoïde en polypropylène, de 90 mm de diamètre et de 105 mm de hauteur, avec trois entrées de 40 mm de diamètre et une sortie de 50 mm de diamètre, avec couvercle plein circulaire en acier inoxydable. (matériau) | 1 | 8302.94 | 8302.940 |
| mt36bop011a | U | Tube en polypropylène, pour la prolongation d'un tabouret siphoïde, de 120 mm de diamètre et de 500 mm de hauteur. (matériau) | 1 | 4137.23 | 4137.230 |
| mo008 | h | Compagnon professionnel III/CP2 plombier. (main-d'œuvre) | 0.301 | 1610.98 | 484.905 |
| mo107 | h | Ouvrier professionnel II/OP plombier. (main-d'œuvre) | 0.151 | 1169.71 | 176.626 |
| % | % | Frais de chantier des unités d'ouvrage | 2 % | 13101.701 | 262.034 |
|  |  | Coûts directs |  |  | 13363.735 |

Déchets:
- pose: mt36bop011a Tube en polypropylène, pour la prolongation d'un tabouret siphoïde, de 120 mm de diamètre et de 500 mm de hauteur; facteur de déchet 0.0275006

## Ressources

**mt36bop010a** U Tabouret siphoïde en polypropylène
Données techniques: Coût énergétique 48.627 MJ; Émission de CO2 2.726 kg
Déchets:
- emballage: re150101 Emballages en papier et en carton. (composant de déchet); quantité 0.035 kg; Code CED 15 01 01; Masse de l'élément 1 kg; Volume 0.001333 m3

**mt36bop011a** U Tube en polypropylène, pour la prolongation d'un tabouret siphoïde, de 120 mm de diamètre et de 500 mm de hauteur
Données techniques: Coût énergétique 80.217 MJ; Émission de CO2 2.541 kg; Code CED 17 02 03; Masse de l'élément 0.863 kg; Volume 0.001438 m3
Déchets:
- emballage: re150101 Emballages en papier et en carton; quantité 0.035 kg
