# Unité extérieure

- Propriété du fichier: CYPE Ingenieros S.A.
- Format: FIEBDC-3/2016
- Logiciel: Générateur de prix de la construction. CYPE Ingenieros, S.A.
- Date: 10/07/2021
- Zone géographique: Mali
- Devise: XOF
- Coûts indirects: 3 %
- Frais généraux: 13 %
- Bénéfice: 6 %
- TVA: 18 %

## T Équipements techniques

### TV Climatisation et ventilation

#### TVP PAC et roof-top

**TVP100** U Unité extérieure, système multisplit, pompe à chaleur avec récupération de chaleur, pour gaz R-410A, avec compresseur scroll, alimentation triphasée (400V/50Hz), puissance calorifique 39,2 kW, avec température de bulbe sec de l'air extérieur 7°C et température de sortie de l'eau de l'unité intérieure 45°C, dimensions 1680x1300x765 mm, poids 339 kg, diamètre de connexion du tuyau de décharge de gaz 7/8", diamètre de connexion du tuyau de succion de gaz 11/8", diamètre de connexion du tuyau de liquide 1/2", longueur maximale de la tuyauterie frigorifique 100 m, différence maximale d'hauteur entre l'unité extérieure et l'unité intérieure 40 m, intervalle de fonctionnement de température de l'air extérieur en chauffage de -15 à 20°C, intervalle de fonctionnement de température de l'air extérieur en production d'E.C.S., en combinaison avec unité intérieure, de -15 à 35°C. Totalement montée, connectée et mise en marche par l'entreprise installatrice pour le contrôle de son bon fonctionnement.

| Code | U | Désignation | Quantité | Prix |
|---|---|---|---|---|
| mt42dai354d | U | Unité extérieure, système multisplit, pompe à chaleur avec récupération de chaleur, pour gaz R-410A, avec compresseur scroll, alimentation triphasée (400V/50Hz), puissance calorifique 39,2 kW, avec température de bulbe sec de l'air extérieur 7°C et température de sortie de l'eau de l'unité intérieure 45°C, dimensions 1680x1300x765 mm, poids 339 kg, diamètre de connexion du tuyau de décharge de gaz 7/8", diamètre de connexion du tuyau de succion de gaz 11/8", diamètre de connexion du tuyau de liquide 1/2", longueur maximale de la tuyauterie frigorifique 100 m, différence maximale d'hauteur entre l'unité extérieure et l'unité intérieure 40 m, intervalle de fonctionnement de température de l'air extérieur en chauffage de -15 à 20°C, intervalle de fonctionnement de température de l'air extérieur en production d'E.C.S., en combinaison avec unité intérieure, de -15 à 35°C. (matériau) | 1 |  |
| mo005 | h | Compagnon professionnel III/CP2 installateur de climatisation. (main-d'œuvre) | 3.075 | 1000.78 |
| mo104 | h | Ouvrier professionnel II/OP installateur de climatisation. (main-d'œuvre) | 3.075 | 725.2 |
| % | % | Frais de chantier des unités d'ouvrage | 2 % |  |
