# Système de contrôle centralisé Flexa 3.0 "AIRZONE"

- Propriété du fichier: CYPE Ingenieros S.A.
- Format: FIEBDC-3/2016
- Logiciel: Générateur de prix de la construction. CYPE Ingenieros, S.A.
- Date: 10/07/2021
- Zone géographique: Mali
- Devise: XOF
- Coûts indirects: 3 %
- Frais généraux: 13 %
- Bénéfice: 6 %
- TVA: 18 %

## T Équipements techniques

### TV Climatisation et ventilation

#### TVZ Système multizone Airzone

**TVZ010** U Système de contrôle centralisé Flexa 3.0 "AIRZONE", constitué de plaque centrale de système, AZCE6FLEXA3 avec contrôle et gestion de l'état des thermostats de chacune des zones, avec un maximum de 6 zones, sorties d'alimentation pour éléments motorisés, avec un maximum de 8 moteurs, contrôle de proportionnalité pour registres motorisés (5 étapes de réglage), sorties de relais pour marche-arrêt d'équipement et ventilation mécanique contrôlée (VMC), gestion d'interfaces de contrôle d'équipements à détente directe, communication avec d'autres centrales et équipements de contrôle intégral de l'installation, communications avec d'autres systèmes de contrôle externe via un port avec protocole de communication Modbus pour l'intégration dans le système de gestion des bâtiments (BMS), directe ou avec des interfaces KNX, BACnet ou Lutron, avec, câble électrique avec conducteur en cuivre électrolytique recuit sans étamage, de 2x0,5+2x0,22 mm² de section, AZX6CABLEBUS15, câble électrique avec conducteur en cuivre électrolytique de classe 5, de 2x0,75 mm² de section, AZX6CABLERN100.

| Code | U | Désignation | Quantité | Prix | Montant |
|---|---|---|---|---|---|
| mt42air615a | U | Plaque centrale de système, AZCE6FLEXA3 "AIRZONE", avec contrôle et gestion de l'état des thermostats de chacune des zones, avec un maximum de 6 zones, sorties d'alimentation pour éléments motorisés, avec un maximum de 8 moteurs, contrôle de proportionnalité pour registres motorisés (5 étapes de réglage), sorties de relais pour marche-arrêt d'équipement et ventilation mécanique contrôlée (VMC), gestion d'interfaces de contrôle d'équipements à détente directe, communication avec d'autres centrales et équipements de contrôle intégral de l'installation, communications avec d'autres systèmes de contrôle externe via un port avec protocole de communication Modbus pour l'intégration dans le système de gestion des bâtiments (BMS), directe ou avec des interfaces KNX, BACnet ou Lutron. (matériau) | 1 | 183313 | 183313.000 |
| mt35aia010a | m | Tube souple en PVC, annelé, de couleur noire, de 16 mm de diamètre nominal, pour canalisation encastrée dans des parois maçonnées (horizontales et verticales). Résistance à la compression 320 N, résistance à l'impact 1 joule, température de travail -5°C jusqu'à 60°C, avec degré de protection IP545 selon NF EN 60529, non propagateur de la flamme. Selon NF EN 61386-1 et NF EN 61386-22. (matériau) | 20 | 218.23 | 4364.600 |
| mt42air900a | m | Câble électrique avec conducteur en cuivre électrolytique recuit sans étamage, de 2x0,5+2x0,22 mm² de section, AZX6CABLEBUS15 "AIRZONE", avec isolation de PVC/A, fourni en rouleaux de 15 m (matériau) | 10 | 774.91 | 7749.100 |
| mt42air905a | m | Câble électrique avec conducteur en cuivre électrolytique de classe 5, de 2x0,75 mm² de section, AZX6CABLERN100 "AIRZONE", avec isolation de PVC type TI-2, fourni en rouleaux de 100 m. (matériau) | 10 | 416.62 | 4166.200 |
| mo005 | h | Compagnon professionnel III/CP2 installateur de climatisation. (main-d'œuvre) | 0.496 | 1000.78 | 496.387 |
| mo104 | h | Ouvrier professionnel II/OP installateur de climatisation. (main-d'œuvre) | 0.397 | 725.2 | 287.904 |
| % | % | Frais de chantier des unités d'ouvrage | 2 % | 200377.191 | 4007.544 |
|  |  | Coûts directs |  |  | 204384.735 |

Déchets:
- pose: mt35aia010a; facteur de déchet 0.0275
- pose: mt42air900a; facteur de déchet 0.0164957
- pose: mt42air905a; facteur de déchet 0.0164957

## Ressources

**mt42air615a** U Plaque centrale de système
Données techniques: Coût énergétique 7.474 MJ; Émission de CO2 0.509 kg
Déchets:
- emballage: re150101 Emballages en papier et en carton. (composant de déchet); quantité 0.18 kg; Code CED 15 01 01; Masse de l'élément 1 kg; Volume 0.001333 m3
- emballage: re170203 Plastique. (composant de déchet); quantité 0.09 kg; Code CED 17 02 03; Masse de l'élément 1 kg; Volume 0.001667 m3

**mt35aia010a** m Tube souple en PVC
Données techniques: Coût énergétique 9.835 MJ; Émission de CO2 0.475 kg; Code CED 17 02 03; Masse de l'élément 0.12 kg; Volume 0.0002 m3

**mt42air900a** m Câble électrique avec conducteur en cuivre électrolytique recuit sans étamage
Données techniques: Coût énergétique 0.466 MJ; Émission de CO2 0.064 kg; Code CED 17 04 11; Masse de l'élément 0.0117 kg; Volume 0.000008 m3
Déchets:
- emballage: re150101 Emballages en papier et en carton; quantité 0.065 kg

**mt42air905a** m Câble électrique avec conducteur en cuivre électrolytique de classe 5
Données techniques: Coût énergétique 0.466 MJ; Émission de CO2 0.064 kg; Code CED 17 04 11; Masse de l'élément 0.0117 kg; Volume 0.000008 m3
Déchets:
- emballage: re150101 Emballages en papier et en carton; quantité 0.065 kg
