# Bardage de parements allant jusqu'à 3 m de hauteur, avec pierre irrégulière d'ardoise, d'entre 2 et 3 cm d'épaisseur, posée avec mortier de ciment M-10

- Propriété du fichier: CYPE INGENIEROS, S.A.
- Format: FIEBDC-3/2002
- Zone géographique: Mali
- Coûts indirects: 3.00 %
- Frais généraux: 13.00 %
- Bénéfice: 6.00 %
- TVA: 18.00 %

## B Aménagements extérieurs

### BR Revêtements de murs extérieurs

#### BRP Pierre naturelle

**BRP010** m² Bardage de parements allant jusqu'à 3 m de hauteur, avec pierre irrégulière d'ardoise, d'entre 2 et 3 cm d'épaisseur, posée avec mortier de ciment M-10.
Fourniture et mise en place d'un bardage sur parement vertical, allant jusqu'à 3 m de hauteur, avec pierre irrégulière d'ardoise, d'entre 2 et 3 cm d'épaisseur, finition naturel, posée avec mortier de ciment M-10 et joints avec le même matériau. Comprend la préparation préalable des pierres et du parement support et le nettoyage final.
Inclut: Préparation de la surface support. Préparation des pièces. Mise en place des pièces. Jointoiement. Nettoyage.
Critère de métré de projet: Surface mesurée selon documentation graphique du Projet, en déduisant les ouvertures de surface supérieure à 1 m², en ajoutant en échange la surface de la partie intérieure de l'ouverture, correspondant au développement des jambages et des linteaux. Le métré par ruptures et recoupes n'a pas été incrémentée 5% de pièces de plus a été considéré dans la décomposition.
Critère de mesure de l'ouvrage: On mesurera la surface réellement exécutée selon les spécifications du Projet, en déduisant les ouvertures de surface supérieure à 1 m², en ajoutant en échange la surface de la partie intérieure du vide, correspondant au développement des jambages et des linteaux.

| Code | U | Désignation | Quantité | Prix | Montant |
|---|---|---|---|---|---|
| mt19cir010b | m² | Pierre irrégulière d'ardoise, d'entre 2 et 3 cm d'épaisseur, finition naturel. (matériau) | 1.000 | 27.08 | 27.08 |
| mt09mor010e | m³ | Mortier de ciment CEM II/B-P 32,5 N type M-10, confectionné sur site avec 380 kg/m³ de ciment et une proportion en volume 1/4. (matériau) | 0.030 | 134.05 | 4.02 |
| op00sie030 |  | Scie à disque de diamant, pour table de travail, à coupe humide. | 1.000 | 0.00 | 0.00 |
| op00tal010 |  | Perceuse. | 1.000 | 0.00 | 0.00 |
| mo021 | h | Compagnon professionnel III/CP2 poseur de pierre naturelle. (main-d'œuvre) | 1.560 | 1.05 | 1.64 |
| mo058 | h | Ouvrier professionnel II/OP poseur de pierre naturelle. (main-d'œuvre) | 1.560 | 0.67 | 1.05 |
| % | % | Coûts directs complémentaires | 2 % | 33.79 | 0.68 |
|  |  | Coûts directs |  |  | 34.47 |
