# Barrière de chantier

- Propriété du fichier: CYPE INGENIEROS, S.A.
- Format: FIEBDC-3/2002
- Zone géographique: Mali
- Devise: XOF
- Coûts indirects: 3.00 %
- Frais généraux: 13.00 %
- Bénéfice: 6.00 %
- TVA: 18.00 %

## S Sécurité et santé

### SS Signalisation de chantier

#### SSB Balisage

**SSB120** m Barrière de chantier.
Délimitation temporaire du contour périmétrique d'une zone de travaux constituée de barrières de chantier en fer, de 1,00x1,50 m, couleur rouge avec bandes blanches réfléchissantes, avec 2 lisses montées sur châssis de tube, avec deux pieds métalliques, amortissables en 20 utilisations. Comprend la maintenance dans des conditions sûres durant toute la période de temps requise.
Inclut: Montage. Démontage postérieur. Transport jusqu'au lieu de stockage ou retrait à la benne.
Critère pour le métré: Longueur mesurée selon Plan général de coordination en matière de sécurité et de protection de la santé.
Critère pour le mémoire: La longueur mesurée sera celle réellement montée selon spécifications d'Étude ou d'Étude Basique de Sécurité et Santé.

| Code | U | Désignation | Quantité | Prix | Montant |
|---|---|---|---|---|---|
| mt50vbe010bgk | U | Barrière de chantier en fer, de 1,00x1,50 m, couleur rouge avec bandes blanches réfléchissantes, avec 2 lisses montées sur châssis de tube, avec deux pieds métalliques, y compris plaque pour publicité. (matériau) | 0.033 | 34088.83 | 1124.93 |
| mo120 | h | Ouvrier Sécurité et Santé. (main-d'œuvre) | 0.132 | 1129.12 | 149.04 |
| % | % | Frais de chantier des unités d'ouvrage | 2 % | 1273.97 | 25.48 |
|  |  | Coûts directs |  |  | 1299.45 |
