# Revêtement de sol de dalles de granito pour usage extérieur

- Propriété du fichier: CYPE INGENIEROS, S.A.
- Format: FIEBDC-3/2002
- Zone géographique: Mali
- Devise: XOF
- Coûts indirects: 3.00 %
- Frais généraux: 13.00 %
- Bénéfice: 6.00 %
- TVA: 18.00 %

## V Voiries

### VP Revêtement de sols extérieurs

#### VPA Pavés et dalles

**VPA100** m² Revêtement de sol de dalles de granito pour usage extérieur, finition bas-relief non poli, résistance à la flexion T, charge de rupture 4, résistance à l'usure par abrasion B, 40x40 cm, couleur grise, pour usage publique dans une zone de terrasses et patios, pose scellée sur chape maîgre et remplissage des joints avec sable siliceux de taille 0/2 mm.
Fourniture et mise en place d'un revêtement de sol pour usage publique en zone de terrasses et patios, de dalles de granito pour usage extérieur, finition superficielle de la face visible: bas-relief non poli, classe résistance à la flexion T, classe résistante selon la charge de rupture 4, classe d'usure par abrasion B, format nominal 40x40 cm, couleur grise, selon NF EN 13748-2; pose scellée sur chape maîgre de 3 cm d'épaisseur, sans additifs, avec 250 kg/m³ de ciment Portland avec calcaire CEM II/B-L 32,5 R et sable de carrière granitique, en laissant entre elles un joint de séparation compris entre 1,5 et 3 mm. Le tout réalisé sur une chaussée composée de plancher structural, non compris dans ce prix. Comprend les joints structuraux et de dilatation, les découpes à réaliser pour les ajuster aux bords du confinement ou aux intrusions existantes dans le revêtement et le remplissage des joints avec sable siliceux de taille 0/2 mm.
Inclut: Implantation des guides et des niveaux. Extension de la couche de sable-ciment. Saupoudrage de la surface avec du ciment. Mise en place scellée des pièces. Réalisation des joints et des rencontres. Nettoyage du revêtement et des joints. Remplissage des joints avec un sable sec, par brossage. Suppression du matériau excédant de la surface, par balayage.
Critère pour le métré: Surface mesurée en projection horizontale, selon documentation graphique du Projet, en déduisant les ouvertures de surface supérieure à 1,5 m². Les découpes n'ont pas été prises en compte en tant que coefficient d'influence pour augmenter la mesure chaque fois qu'a été considéré, dans la décomposition, le pourcentage général de casses.
Critère pour le mémoire: On mesurera, en projection horizontale, la surface réellement exécutée selon les spécifications du Projet, en déduisant les ouvertures de surface supérieure à 1,5 m².

| Code | U | Désignation | Quantité | Prix | Montant |
|---|---|---|---|---|---|
| mt08cem011a | kg | Ciment Portland CEM II/B-L 32,5 R, couleur grise, en sacs, selon NF EN 197-1. (matériau) | 1.000 | 67.57 | 67.57 |
| mt18btx010bcca | m² | Dalle de granito pour extérieur, finition superficielle de la face visible: bas-relief non poli, classe résistance à la flexion T, classe résistante selon la charge de rupture 4, classe d'usure par abrasion B, format nominal 40x40 cm, couleur grise, selon NF EN 13748-2, avec résistance au glissement (indice USRV) > 45. (matériau) | 1.050 | 7496.42 | 7871.24 |
| mt01arp020a | kg | Sable naturel, fin et sec, de 2 mm de taille maximale, exempt de sels nuisibles, présenté en sacs. (matériau) | 1.000 | 193.75 | 193.75 |
| op00sie030 |  | Scie à disque de diamant, pour table de travail, à coupe humide. | 1.000 | 0.00 | 0.00 |
| mo087 | h | Ouvrier professionnel II/OP VRD espaces publics. (main-d'œuvre) | 0.341 | 720.77 | 245.78 |
| mo023 | h | Compagnon professionnel III/CP2 carreleur en revêtements de sols. (main-d'œuvre) | 0.341 | 966.50 | 329.58 |
| mo061 | h | Ouvrier professionnel II/OP carreleur en revêtements de sols. (main-d'œuvre) | 0.341 | 720.77 | 245.78 |
| % | % | Frais de chantier des unités d'ouvrage | 2 % | 8953.70 | 179.07 |
|  |  | Coûts directs |  |  | 9132.77 |
