# Déblaiement pour nivellement avec des explosifs

- Propriété du fichier: CYPE Ingenieros S.A.
- Format: FIEBDC-3/2016
- Logiciel: Générateur de prix de la construction. CYPE Ingenieros, S.A.
- Date: 17/04/2024
- Zone géographique: Mali
- Devise: XOF
- Coûts indirects: 3 %
- Frais généraux: 13 %
- Bénéfice: 6 %
- TVA: 18 %

## B Aménagements extérieurs

### BT Terrassement

#### BTE Déblais à l'aide d'explosifs

**BTE030** m³ Déblaiement pour nivellement avec des explosifs.
Déblaiement pour nivellement en terrain rocheux, avec des explosifs et wagon drill hydraulique sur chenilles, avec marteau en fond, et chargement dans le camion.
Critère d'évaluation économique: Le prix ne comprend pas le transport des matériaux excavés.
Inclut: Implantation des trous de mines. Perforation des trous de mine. Transport et préparation des explosifs. Mise en place des explosifs. Détonation des explosifs. Contrôle postérieur à l'explosion. Extraction des produits résultants. Chargement des matériaux excavés dans le camion.
Critère pour le métré: Volume mesuré sur les profils des plans topographiques de Projet, qui définissent le mouvement des terres à réaliser sur chantier.
Critère pour le mémoire: On mesurera le volume excavé sur les profils transversaux du terrain, une fois vérifié que ces profils sont les corrects selon les spécifications du Projet, sans inclure les augmentations par excès d'excavation non autorisés, ni le remblai nécessaire à la reconstruction de la section théorique par défauts imputables à l'entrepreneur. On mesurera l'excavation une fois réalisée et avant l'application d'un remblai. Si l'entrepreneur referme l'excavation avant que la mesure ait été conformée, il sera considéré qu'il consent à ce que détermine unilatéralement le directeur de l'exécution de l'ouvrage.

| Code | U | Désignation | Quantité | Prix | Montant |
|---|---|---|---|---|---|
| mt08exg030 | kg | Goma-2 ECO, comprend le détonateur, le cordon détonant et les autres accessoires d'explosion. (matériau) | 0.3 | 3747.08 | 1124.124 |
| mq05vag010 | h | Wagon drill hydraulique sur chenilles, avec marteau en fond et diamètre de perforation de 150 mm. (matériel) | 0.042 | 61533.39 | 2584.402 |
| mq01pao010b | h | Chargeuse à chenilles, de 96 kW/1,8 m³, équipée d'un ripper. (matériel) | 0.033 | 25389.99 | 837.870 |
| mo002 | h | Compagnon professionnel III/CP2 artilleur. (main-d'œuvre) | 0.023 | 1567.76 | 36.058 |
| % | % | Frais de chantier des unités d'ouvrage | 2 % | 4582.454 | 91.649 |
|  |  | Coûts directs |  |  | 4674.103 |

Déchets:
- excavation: ruo170504 Terre et pierres distinctes de celles spécifiées dans le code 17 05 03. (composant de déchet); quantité 2509 kg; Code CED 17 05 04; Masse de l'élément 1 kg; Volume 0.000625 m3

## Ressources

**mt08exg030** kg Goma-2 ECO, comprend le détonateur, le cordon détonant et les autres accessoires d'explosion
Données techniques: Coût énergétique 100.008 MJ; Émission de CO2 14.812 kg; Code CED 16 04 03; Masse de l'élément 1 kg; Volume 0.001 m3
Déchets:
- emballage: re150101 Emballages en papier et en carton. (composant de déchet); quantité 0.014 kg; Code CED 15 01 01; Masse de l'élément 1 kg; Volume 0.001333 m3
