# Fouille en puits en terrain meuble non désagrégé, allant jusqu'à 1,25 m de profondeur maximale, avec des moyens manuels, et le chargement mécanique sur le camion

- Propriété du fichier: CYPE INGENIEROS, S.A.
- Format: FIEBDC-3/2002
- Zone géographique: Mali
- Devise: XOF
- Coûts indirects: 3.00 %
- Frais généraux: 13.00 %
- Bénéfice: 6.00 %
- TVA: 18.00 %

**BTO020** m³ Fouille en puits en terrain meuble non désagrégé, allant jusqu'à 1,25 m de profondeur maximale, avec des moyens manuels, et le chargement mécanique sur le camion.
Fouille en puits en terrain meuble non désagrégé, allant jusqu'à 1,25 m de profondeur maximale, avec des moyens manuels, et le chargement mécanique sur le camion.
Inclut: Implantation sur le terrain. Emplacement des points topographiques. Excavation en couches horizontales successives et extraction des terres. Chargement mécanique des matériaux excavés sur le camion.
Critère pour le métré: Volume moyen sur les sections théoriques de l'excavation, selon documentation graphique du Projet.
Critère pour le mémoire: On mesurera le volume théorique exécuté selon les spécifications du Projet, sans inclure les augmentations par excès d'excavation non autorisés, ni le remblai nécessaire à la reconstruction de la section théorique par défauts imputables à l'entrepreneur. On mesurera l'excavation une fois réalisée et avant l'application d'un remblai. Si l'entrepreneur referme l'excavation avant que la mesure ait été conformée, il sera considéré qu'il consent à ce que détermine unilatéralement le directeur de l'exécution de l'ouvrage.
Critère d'évaluation économique: Le prix ne comprend pas le transport des matériaux excavés.

| Code | U | Désignation | Quantité | Prix | Montant |
|---|---|---|---|---|---|
| mq01ret020c | h | Rétro chargeuse sur pneus, de 74,9 kW. (matériel) | 0.050 | 16952.29 | 847.61 |
| mo087 | h | Ouvrier professionnel II/OP VRD espaces publics. (main-d'œuvre) | 2.530 | 720.77 | 1823.55 |
| % | % | Frais de chantier des unités d'ouvrage | 2 % | 2671.16 | 53.42 |
|  |  | Coûts directs |  |  | 2724.58 |
