# Équipement parcours santé séniors, type étirement des jambes

- Propriété du fichier: CYPE Ingenieros S.A.
- Format: FIEBDC-3/2016
- Logiciel: Générateur de prix de la construction. CYPE Ingenieros, S.A.
- Date: 17/04/2024
- Zone géographique: Mali
- Devise: XOF
- Coûts indirects: 3 %
- Frais généraux: 13 %
- Bénéfice: 6 %
- TVA: 18 %

## M Mobilier urbain

### MB Parcours santé

#### MBB Pour les séniors

**MBB060** U Équipement parcours santé séniors, type étirement des jambes.
Équipement parcours santé, type étirement des jambes, pour un utilisateur, de tube en acier galvanisé peint au four, de 122x70x195 cm. Mise en place: avec des chevilles chimiques, sur une surface de base.
Critère d'évaluation économique: Le prix ne comprend pas la surface base.
Inclut: Implantation. Fixation de l'équipement parcours santé.
Critère pour le métré: Nombre d'unités prévues, selon documentation graphique du Projet.
Critère pour le mémoire: On mesurera le nombre d'unités réellement exécutées selon les spécifications du Projet.

| Code | U | Désignation | Quantité | Prix | Montant |
|---|---|---|---|---|---|
| mt50spl105b | U | Fixation composée d'une cheville chimique, d'une rondelle et d'une vis en acier. (matériau) | 4 | 4999.7 | 19998.800 |
| mt52jbs060a | U | Équipement parcours santé, type étirement des jambes, pour un utilisateur, constitué de poteau de tube en acier galvanisé peint au four, structure support tubulaire, sièges d'acier galvanisé, plaque de base avec quatre points d'ancrage, cache antivandalisme pour la protection des ancrages, vis d'acier galvanisé et écrous autobloquants, de 122x70x195 cm, avec zone d sécurité de 6 m²; pour la réalisation d'exercices de renforcement de la musculature des jambes et de la taille chez les séniors. (matériau) | 1 | 537241.11 | 537241.110 |
| mo041 | h | Compagnon professionnel III/CP2 VRD espaces publics. (main-d'œuvre) | 1.987 | 1567.76 | 3115.139 |
| mo087 | h | Ouvrier professionnel II/OP VRD espaces publics. (main-d'œuvre) | 1.987 | 1171.94 | 2328.645 |
| % | % | Frais de chantier des unités d'ouvrage | 2 % | 562683.694 | 11253.674 |
|  |  | Coûts directs |  |  | 573937.368 |

## Ressources

**mt52jbs060a** U Équipement parcours santé
Données techniques: Coût énergétique 1815.473 MJ; Émission de CO2 154.601 kg
Déchets:
- emballage: re150101 Emballages en papier et en carton. (composant de déchet); quantité 1.419 kg; Code CED 15 01 01; Masse de l'élément 1 kg; Volume 0.001333 m3
