# Filtre biologique aérobie, en polyéthylène haute densité (PEHD/HDPE), de 1000 litres, de 1160 mm de diamètre et 1300 mm de hauteur, pour 8 utilisateurs (H.E.)

- Propriété du fichier: CYPE INGENIEROS, S.A.
- Format: FIEBDC-3/2002
- Zone géographique: Mali
- Coûts indirects: 3.00 %
- Frais généraux: 13.00 %
- Bénéfice: 6.00 %
- TVA: 18.00 %

## A VRD et aménagements extérieurs

### AA Assainissement

#### AAE Traitement des eaux usées

**AAE040** U Filtre biologique aérobie, en polyéthylène haute densité (PEHD/HDPE), de 1000 litres, de 1160 mm de diamètre et 1300 mm de hauteur, pour 8 utilisateurs (H.E.).
Fourniture et installation de filtre biologique aérobie, en polyéthylène haute densité (PEHD/HDPE), de 1000 litres, de 1160 mm de diamètre et 1300 mm de hauteur, pour 8 utilisateurs (H.E.), avec bouche d'entrée et bouche de sortie de 110 mm de diamètre. Totalement monté, connecté et testé.
Inclut: Implantation. Mise en place et connexion du filtre biologique aérobie.
Critère de métré de projet: Nombre d'unités prévues, selon documentation graphique du Projet.
Critère de mesure de l'ouvrage: On mesurera le nombre d'unités réellement exécutées selon les spécifications du Projet.

| Code | U | Désignation | Quantité | Prix | Montant |
|---|---|---|---|---|---|
| mt46fbp100a | U | Filtre biologique aérobie, en polyéthylène haute densité (PEHD/HDPE), de 1000 litres, de 1160 mm de diamètre et 1300 mm de hauteur, pour 8 utilisateurs (H.E.), avec bouche d'entrée et bouche de sortie de 110 mm de diamètre, pour traitement secondaire des eaux résiduelles. (matériau) | 1.000 | 2008.53 | 2008.53 |
| mo008 | h | Compagnon professionnel III/CP2 plombier. (main-d'œuvre) | 2.057 | 1.30 | 2.67 |
| mo107 | h | Ouvrier professionnel II/OP plombier. (main-d'œuvre) | 2.057 | 0.92 | 1.89 |
| % | % | Coûts directs complémentaires | 2 % | 2013.09 | 40.26 |
|  |  | Coûts directs |  |  | 2053.35 |
