# Lampadaire pour éclairage routier composé d'un mât de 5 m de hauteur, et luminaire décoratif avec diffuseur en plastique et lampe à vapeur de mercure de 80 watts

- Propriété du fichier: CYPE INGENIEROS, S.A.
- Format: FIEBDC-3/2002
- Zone géographique: Mali
- Coûts indirects: 3.00 %
- Frais généraux: 13.00 %
- Bénéfice: 6.00 %
- TVA: 18.00 %

## A VRD et aménagements extérieurs

### AE Éclairage extérieur

#### AEE Éclairage routier

**AEE010** U Lampadaire pour éclairage routier composé d'un mât de 5 m de hauteur, et luminaire décoratif avec diffuseur en plastique et lampe à vapeur de mercure de 80 watts.
Fourniture et montage d'un lampadaire pour éclairage routier composé d'un mât troncoconique de 5 m de hauteur, construit en tôle d'acier galvanisé de 3 mm d'épaisseur, pourvu d'une boîte de connexion et de protection, d'un conduit intérieur pour 0,6/1,0 kV, d'un piquet de terre, d'un regard de branchement et de déviation 40x40x60 cm, pourvu d'un cadre et d'un couvercle en fer fondu, ancrage avec des boulons à un dé de fondation réalisé avec du béton massif BCN: CPJ-CEM II/A 32,5 - P - B 20 - 15/25 - E: 1 - NA - P 18-305; et luminaire décoratif avec diffuseur en plastique et lampe à vapeur de mercure de 80 watts de puissance, de forme troncopyramidale et couplé au support. Comprend la fondation, les accessoires, les éléments d'ancrage, l'équipement d'allumage et de connexion. Totalement installé.
Inclut: Réalisation de la fondation en béton massif. Préparation de la surface d'appui. Fixation de la colonne. Mise en place des accessoires. Connexion. Nettoyage de l'élément.
Critère de métré de projet: Nombre d'unités prévues, selon documentation graphique du Projet.
Critère de mesure de l'ouvrage: On mesurera le nombre d'unités réellement exécutées selon les spécifications du Projet.

| Code | U | Désignation | Quantité | Prix | Montant |
|---|---|---|---|---|---|
| mt34www030a | U | Fondation avec du béton BCN: CPJ-CEM II/A 32,5 - P - B 20 - 15/25 - E: 1 - NA - P 18-305 pour ancrage de colonne de 3 à 6 m de hauteur, y compris la plaque et les boulons d'ancrage. (matériau) | 1.000 | 103.72 | 103.72 |
| mt34www020 | U | Regard de branchement et dérivation de 40x40x60 cm, pourvu d'un cadre et d'un tampon en fer fondu. (matériau) | 1.000 | 91.79 | 91.79 |
| mt34www040 | U | Boîte de connexion et de protection, avec fusibles. (matériau) | 1.000 | 7.47 | 7.47 |
| mt34www050 | m | Conducteur isolé en cuivre pour 0,6/1 kV de 2x2,5 mm². (matériau) | 7.000 | 0.52 | 3.64 |
| mt35ttc010f | m | Conducteur de cuivre nu, de 35 mm². (matériau) | 2.000 | 9.10 | 18.20 |
| mt35tte010a | U | Électrode pour réseau de prise de terre cuivré avec 300 µm, fabriqué en acier, de 14 mm de diamètre et de 1,5 m de longueur. (matériau) | 1.000 | 19.87 | 19.87 |
| mt34xes010c | U | Mât droit en acier galvanisé, peint, hauteur 5 m. Selon NF EN 40-5. (matériau) | 1.000 | 223.40 | 223.40 |
| mt34est030a | U | Luminaire décoratif avec diffuseur en plastique, avec lampe au mercure, VM 80 W, de forme troncopyramidale et couplée au support. (matériau) | 1.000 | 101.12 | 101.12 |
| mt34www010 | U | Produits complémentaires pour éclairage extérieur. (matériau) | 1.000 | 1.01 | 1.01 |
| mq04cag010c | h | Camion grue de jusqu'à 12 t. (matériel) | 1.148 | 36.71 | 42.14 |
| mo041 | h | Compagnon professionnel III/CP2 VRD espaces publics. (main-d'œuvre) | 2.312 | 1.26 | 2.91 |
| mo087 | h | Ouvrier professionnel II/OP VRD espaces publics. (main-d'œuvre) | 2.312 | 0.93 | 2.15 |
| mo003 | h | Compagnon professionnel III/CP2 électricien. (main-d'œuvre) | 0.899 | 1.30 | 1.17 |
| mo102 | h | Ouvrier professionnel II/OP électricien. (main-d'œuvre) | 0.899 | 0.92 | 0.83 |
| % | % | Coûts directs complémentaires | 2 % | 619.42 | 12.39 |
|  |  | Coûts directs |  |  | 631.81 |
