# Toboggan en acier inoxydable pour piscine

- Propriété du fichier: CYPE INGENIEROS, S.A.
- Format: FIEBDC-3/2002
- Zone géographique: Mali
- Coûts indirects: 3.00 %
- Frais généraux: 13.00 %
- Bénéfice: 6.00 %
- TVA: 18.00 %

## A VRD et aménagements extérieurs

### AP Piscines

#### APA Accessoires

**APA030** U Toboggan en acier inoxydable pour piscine.
Fourniture et mise en place d'un toboggan de 2,0 m de hauteur pour piscine, avec une piste en polyester et en fibre de verre, marches en plastique injecté et barrières en acier inoxydable avec finition polie brillante; installation d'eau pour faciliter le glissement, platines de fixation, joints élastiques, chevilles d'ancrage, vis et embellisseurs. Comprend la connexion à la prise de terre indépendante avec plaque en acier galvanisé, câble de cuivre de 35 mm², assemblages par soudure aluminothermique, inspection de vérification et pont de test. Totalement monté et vérifié.
Inclut: Montage du point de mise à terre. Mise en place et fixation des accessoires et des pièces spéciales.
Critère de métré de projet: Nombre d'unités prévues, selon documentation graphique du Projet.
Critère de mesure de l'ouvrage: On mesurera le nombre d'unités réellement exécutées selon les spécifications du Projet.

| Code | U | Désignation | Quantité | Prix | Montant |
|---|---|---|---|---|---|
| mt35ttc010f | m | Conducteur de cuivre nu, de 35 mm². (matériau) | 6.000 | 10.87 | 65.22 |
| mt35tte030a | U | Plaque en acier galvanisé pour prise de terre, de 500x500x3 mm, avec borne de liaison. (matériau) | 1.000 | 48.18 | 48.18 |
| mt47pep030c | U | Toboggan pour piscine, hauteur 2 m, avec piste en polyester et fibre de verre, marches en plastique injecté et rampes en acier inoxydable avec finition polie brillante, y compris installation d'eau pour faciliter le glissement, platines de fixation, joints élastiques, chevilles d'ancrage, vis et enjoliveurs. (matériau) | 1.000 | 1586.34 | 1586.34 |
| mt09moe040 | U | Mortier expansif. (matériau) | 2.000 | 3.76 | 7.52 |
| mt35www020 | U | Produits complémentaires pour installations de prise de terre. (matériau) | 2.000 | 1.70 | 3.40 |
| mo003 | h | Compagnon professionnel III/CP2 électricien. (main-d'œuvre) | 1.589 | 1.27 | 2.02 |
| mo102 | h | Ouvrier professionnel II/OP électricien. (main-d'œuvre) | 1.589 | 0.90 | 1.43 |
| mo041 | h | Compagnon professionnel III/CP2 VRD espaces publics. (main-d'œuvre) | 3.311 | 1.22 | 4.04 |
| mo087 | h | Ouvrier professionnel II/OP VRD espaces publics. (main-d'œuvre) | 2.649 | 0.90 | 2.38 |
| % | % | Coûts directs complémentaires | 2 % | 1720.53 | 34.41 |
|  |  | Coûts directs |  |  | 1754.94 |
