# Douche en acier inoxydable pour piscine

- Propriété du fichier: CYPE INGENIEROS, S.A.
- Format: FIEBDC-3/2002
- Zone géographique: Mali
- Coûts indirects: 3.00 %
- Frais généraux: 13.00 %
- Bénéfice: 6.00 %
- TVA: 18.00 %

## A VRD et aménagements extérieurs

### AP Piscines

#### APA Accessoires

**APA040** U Douche en acier inoxydable pour piscine.
Fourniture et mise en place d'une douche extérieure pour piscine réalisée avec un tube de 43 mm de diamètre en acier inoxydable 18/8 avec pomme de douche, vanne et robinet lave-pieds, ancrage de fixation, joints élastiques, chevilles d'ancrage, vis et embellisseurs. Comprend l'ouvrage civil, l'installation d'arrivée, les évacuations, le plateau de douche, la connexion à la prise de terre indépendante avec plaque en acier galvanisé, câble de cuivre de 35 mm², assemblages par soudure aluminothermique, inspection de vérification et pont de test. Totalement montée et testée.
Inclut: Montage du point de mise à terre. Mise en place et fixation des accessoires et des pièces spéciales.
Critère de métré de projet: Nombre d'unités prévues, selon documentation graphique du Projet.
Critère de mesure de l'ouvrage: On mesurera le nombre d'unités réellement exécutées selon les spécifications du Projet.

| Code | U | Désignation | Quantité | Prix | Montant |
|---|---|---|---|---|---|
| mt35ttc010f | m | Conducteur de cuivre nu, de 35 mm². (matériau) | 6.000 | 10.87 | 65.22 |
| mt35tte030a | U | Plaque en acier galvanisé pour prise de terre, de 500x500x3 mm, avec borne de liaison. (matériau) | 1.000 | 48.18 | 48.18 |
| mt47pep040b | U | Douche extérieure pour piscine réalisée avec un tube de 43 mm de diamètre en acier inoxydable 18/8 avec pomme de douche, vanne et robinet lave-pieds, y compris ancrage de fixation, joints élastiques, chevilles d'ancrage, vis et enjoliveurs. (matériau) | 1.000 | 283.17 | 283.17 |
| mt47pep041 | U | Répercussion par installation d'une douche extérieure dans la zone de piscine. Comprend les matériaux nécessaires pour la réalisation du plateau de douche, l'installation d'arrivée d'eau, l'installation d'évacuation et de connexions aux réseaux principaux. (matériau) | 1.000 | 578.20 | 578.20 |
| mt35www020 | U | Produits complémentaires pour installations de prise de terre. (matériau) | 2.000 | 1.70 | 3.40 |
| mo003 | h | Compagnon professionnel III/CP2 électricien. (main-d'œuvre) | 1.589 | 1.27 | 2.02 |
| mo102 | h | Ouvrier professionnel II/OP électricien. (main-d'œuvre) | 1.589 | 0.90 | 1.43 |
| mo008 | h | Compagnon professionnel III/CP2 plombier. (main-d'œuvre) | 1.589 | 1.27 | 2.02 |
| mo107 | h | Ouvrier professionnel II/OP plombier. (main-d'œuvre) | 1.589 | 0.90 | 1.43 |
| mo041 | h | Compagnon professionnel III/CP2 VRD espaces publics. (main-d'œuvre) | 7.946 | 1.22 | 9.69 |
| mo087 | h | Ouvrier professionnel II/OP VRD espaces publics. (main-d'œuvre) | 2.649 | 0.90 | 2.38 |
| % | % | Coûts directs complémentaires | 2 % | 997.14 | 19.94 |
|  |  | Coûts directs |  |  | 1017.08 |
