# Projecteur en acier inoxydable, avec lampe halogène de 300 W de puissance, alimentation à 12 Vcc, avec niche en polystyrène à encastrer dans la paroi de la piscine, pour piscine à bassin en béton

- Propriété du fichier: CYPE INGENIEROS, S.A.
- Format: FIEBDC-3/2002
- Zone géographique: Mali
- Coûts indirects: 3.00 %
- Frais généraux: 13.00 %
- Bénéfice: 6.00 %
- TVA: 18.00 %

## A VRD et aménagements extérieurs

### AP Piscines

#### APC Éclairage

**APC030** U Projecteur en acier inoxydable, avec lampe halogène de 300 W de puissance, alimentation à 12 Vcc, avec niche en polystyrène à encastrer dans la paroi de la piscine, pour piscine à bassin en béton.
Fourniture et installation de projecteur en acier inoxydable, avec lampe halogène de 300 W de puissance, alimentation à 12 Vcc, avec niche en polystyrène à encastrer dans la paroi de la piscine, pour piscine à bassin en béton. Comprend les accessoires, les fixations et les produits complémentaires. Totalement monté, connecté et testé.
Inclut: Implantation. Montage et fixation. Connexion.
Critère de métré de projet: Nombre d'unités prévues, selon documentation graphique du Projet.
Critère de mesure de l'ouvrage: On mesurera le nombre d'unités réellement exécutées selon les spécifications du Projet.

| Code | U | Désignation | Quantité | Prix | Montant |
|---|---|---|---|---|---|
| mt47pil040r | U | Projecteur en acier inoxydable, avec lampe halogène de 300 W de puissance, alimentation à 12 Vcc, avec niche en polystyrène à encastrer dans la paroi de la piscine, pour piscine à bassin en béton. (matériau) | 1.000 | 617.08 | 617.08 |
| mt34www011 | U | Produits complémentaires pour l'installation des appareils d'éclairage. (matériau) | 1.000 | 1.33 | 1.33 |
| mo003 | h | Compagnon professionnel III/CP2 électricien. (main-d'œuvre) | 0.530 | 1.27 | 0.67 |
| mo102 | h | Ouvrier professionnel II/OP électricien. (main-d'œuvre) | 0.530 | 0.90 | 0.48 |
| % | % | Coûts directs complémentaires | 2 % | 619.56 | 12.39 |
|  |  | Coûts directs |  |  | 631.95 |
