# Peinture à l'eau dans des piscines

- Propriété du fichier: CYPE INGENIEROS, S.A.
- Format: FIEBDC-3/2002
- Zone géographique: Mali
- Coûts indirects: 3.00 %
- Frais généraux: 13.00 %
- Bénéfice: 6.00 %
- TVA: 18.00 %

## A VRD et aménagements extérieurs

### AP Piscines

#### APP Peintures

**APP010** m² Peinture à l'eau dans des piscines, impression préalable de la surface avec une émulsion acrylique diluée dans l'eau, couche de fond avec peinture plastique, finition satinée, à base de résines acryliques pures émulsionnée dans l'eau, diluée dans 10% à 20% d'eau, et de deux couches de finition avec le même produit non dilué (rendement: 0,16 l/m² par couche).
Réalisation dans des piscines d'une couche de finition avec peinture à l'eau, par application d'une couche de fond avec peinture plastique, finition satinée, à base de résines acryliques pures émulsionnée dans l'eau, couleur vert, anti-adhérant, résistant aux intempéries, imperméable à l'eau de pluie et perméable à la vapeur d'eau, diluée dans 10% à 20% d'eau, appliquée de préférence au pinceau pour faciliter la pénétration, et de deux couches de finition avec le même produit non dilué (rendement: 0,16 l/m² par couche). Comprend la préparation de la couche de base via l'impression préalable de la surface avec une émulsion acrylique diluée dans l'eau.
Inclut: Préparation et nettoyage de la surface support. Application de la couche d'impression sur la surface. Application de la couche de fond. Application de deux couches de finition.
Critère de métré de projet: Surface mesurée selon documentation graphique du Projet, avec le même critère que le support base.
Critère de mesure de l'ouvrage: On mesurera la surface réellement exécutée selon les spécifications du Projet, avec le même critère que le support de base.

| Code | U | Désignation | Quantité | Prix | Montant |
|---|---|---|---|---|---|
| mt27pfp010b | l | Impression à base de copolymères acryliques en suspension aqueuse, pour favoriser la cohésion des supports peu consistants et l'adhérence des peintures. (matériau) | 0.125 | 4.89 | 0.61 |
| mt27pdp010g | kg | Peinture plastique, finition satinée, à base de résines acryliques pures émulsionnée dans l'eau, couleur vert, anti-adhérant, résistant aux intempéries, imperméable à l'eau de pluie et perméable à la vapeur d'eau. (matériau) | 0.136 | 6.93 | 0.94 |
| mt27pdp010h | kg | Peinture plastique, finition satinée, à base de résines acryliques pures émulsionnée dans l'eau, couleur vert, anti-adhérant, résistant aux intempéries, imperméable à l'eau de pluie et perméable à la vapeur d'eau. (matériau) | 0.320 | 6.93 | 2.22 |
| op00tal020 |  | Agitateur. | 1.000 | 0.00 | 0.00 |
| mo038 | h | Compagnon professionnel III/CP2 peintre. (main-d'œuvre) | 0.371 | 1.22 | 0.45 |
| mo076 | h | Ouvrier professionnel II/OP peintre. (main-d'œuvre) | 0.371 | 0.90 | 0.33 |
| % | % | Coûts directs complémentaires | 2 % | 4.55 | 0.09 |
|  |  | Coûts directs |  |  | 4.64 |
