# Réparation d'une imperméabilisation de piscines

- Propriété du fichier: CYPE INGENIEROS, S.A.
- Format: FIEBDC-3/2002
- Zone géographique: Mali
- Coûts indirects: 3.00 %
- Frais généraux: 13.00 %
- Bénéfice: 6.00 %
- TVA: 18.00 %

## A VRD et aménagements extérieurs

### AP Piscines

#### APR Réparations

**APR010** m² Réparation d'une imperméabilisation de piscines, réalisée via le système "SCHLÜTER-SYSTEMS", constitué de membrane d'étanchéité souple en polyéthylène, avec les deux faces revêtues de géotextile non tissé, Schlüter-KERDI 200 "SCHLÜTER-SYSTEMS", de 0,2 mm d'épaisseur; et des compléments de renforts en traitement des points singuliers.
Réparation d'une imperméabilisation de piscines, réalisée via le système "SCHLÜTER-SYSTEMS", constitué de membrane d'étanchéité souple en polyéthylène, avec les deux faces revêtues de géotextile non tissé, Schlüter-KERDI 200 "SCHLÜTER-SYSTEMS", de 0,2 mm d'épaisseur, fixée au support avec adhésif cémenteux normale, C1 étendu avec une truelle dentée, prête pour recevoir un nouveau revêtement (non compris dans ce prix). Comprend le nettoyage et la préparation de la surface support, adhésif bicomposant Schlüter-KERDI-COLL, bande de renfort Schlüter-KERDI-KEBA 100/125 et mastic adhésif élastique monocomposant Schlüter-KERDI-FIX.
Inclut: Nettoyage et préparation de la surface support. Mise en place de l'imperméabilisation. Résolution des points particuliers. Scellage des joints. Scellage des appuis.
Critère de métré de projet: Surface mesurée en projection horizontale, selon documentation graphique du Projet, à partir des faces intérieures des garde-corps ou des acrotères qui la délimitent.
Critère de mesure de l'ouvrage: On mesurera, en projection horizontale, la surface réellement exécutée selon les spécifications du Projet, à partir des faces intérieures des garde-corps ou des acrotères qui la délimitent.

| Code | U | Désignation | Quantité | Prix | Montant |
|---|---|---|---|---|---|
| mt09mcr021g | kg | Adhésif cémenteux normal, C1 selon NF EN 12004, couleur gris. (matériau) | 0.600 | 0.38 | 0.23 |
| mt15res010a | m² | Membrane d'étanchéité souple en polyéthylène, avec les deux faces revêtues de géotextile non tissé, Schlüter-KERDI 200 "SCHLÜTER-SYSTEMS", de 0,2 mm d'épaisseur, fournie en rouleaux de 30 m de longueur. (matériau) | 1.100 | 23.26 | 25.59 |
| mt15res060e | kg | Adhésif bicomposant, Schlüter-KERDI-COLL "SCHLÜTER-SYSTEMS", à base d'une dispersion acrylique sans dissolvants et poudre de ciment, pour la réalisation des joints. (matériau) | 0.300 | 12.50 | 3.75 |
| mt15res020ob | m | Bande de scellage, Schlüter-KERDI-KEBA 100/125 "SCHLÜTER-SYSTEMS", de 125 mm de largeur et 0,1 mm d'épaisseur, pour membrane d'étanchéité souple en polyéthylène, avec les deux faces revêtues de géotextile non tissé, fournie en rouleaux de 30 m de longueur. (matériau) | 1.200 | 4.67 | 5.60 |
| mt15res070a | U | Cartouche de mastic adhésif élastique monocomposant, Schlüter-KERDI-FIX "SCHLÜTER-SYSTEMS", à base de polymères hybrides neutres (MS), de 290 ml, couleur gris ou blanc finition brillante. (matériau) | 0.060 | 26.24 | 1.57 |
| mo029 | h | Compagnon professionnel III/CP2 poseur de lames imperméabilisantes. (main-d'œuvre) | 0.238 | 1.22 | 0.29 |
| mo067 | h | Ouvrier professionnel II/OP poseur de lames imperméabilisantes. (main-d'œuvre) | 0.238 | 0.90 | 0.21 |
| % | % | Coûts directs complémentaires | 2 % | 37.24 | 0.74 |
|  |  | Coûts directs |  |  | 37.98 |
