# Scellement d'un joint dans un revêtement de sol continu en béton, avec du mastic

- Propriété du fichier: CYPE INGENIEROS, S.A.
- Format: FIEBDC-3/2002
- Zone géographique: Mali
- Devise: XOF
- Coûts indirects: 3.00 %
- Frais généraux: 13.00 %
- Bénéfice: 6.00 %
- TVA: 18.00 %

## A VRD et aménagements extérieurs

### AS Revêtement de sols extérieurs

#### ASE Revêtements continus

**ASE060** m Scellement d'un joint dans un revêtement de sol continu en béton, avec du mastic.
Scellement d'un joint de 10 mm de largeur et 20 mm de profondeur dans un revêtement de sol continu en béton, via la mise en place de cordon en polyéthylène expansé à cellules fermées, de section circulaire de 6 mm de diamètre comme obturateur de fond; application au pinceau d'impression monocomposante à base de polyuréthane, incolore dans les bords du joint; et application postérieure avec un pistolet manuel ou pneumatique, de mastic élastomère monocomposant à base de polyuréthane, de couleur blanche, comme matériau de scellement. Comprend le ruban adhésif de masquage pour la protection des bords du joint.
Inclut: Nettoyage et préparation de l'intérieur de l'élargissement du joint. Mise en place du cordon pour le remplissage du fond. Application de la couche d'apprêt. Application du matériau de scellement.
Critère pour le métré: Longueur mesurée selon documentation graphique du Projet.
Critère pour le mémoire: On mesurera la longueur réellement exécutée selon les spécifications du Projet.

| Code | U | Désignation | Quantité | Prix | Montant |
|---|---|---|---|---|---|
| mt27wav020b | m | Bande adhésive de peintre, de 50 mm de largeur. (matériau) | 2.000 | 171.64 | 343.28 |
| mt15bas010c | m | Cordon en polyéthylène expansé à cellules fermées, de section circulaire de 15 mm de diamètre, pour le remplissage de fond de joint. (matériau) | 1.050 | 66.60 | 69.93 |
| mt15bas020a | l | Impression monocomposante à base de polyuréthane, incolore, pour améliorer la cohésion des bords du joint à sceller et augmenter l'adhérence avec du mastic scellant. (matériau) | 0.010 | 16906.85 | 169.07 |
| mt15bas030a | U | Cartouche de mastic élastomère monocomposant à base de polyuréthane, de couleur blanche, de 600 ml, type F-25 HM selon NF EN ISO 11600, à haute adhérence et à durcissement rapide, avec des propriétés élastiques élevées, résistance aux intempéries, au vieillissement et aux rayons UV, apte pour être en contact avec eau potable, dureté Shore A approchée de 35 et allongement en rupture > 600%, selon NF EN ISO 11600. (matériau) | 0.167 | 5477.45 | 914.73 |
| mo041 | h | Compagnon professionnel III/CP2 VRD espaces publics. (main-d'œuvre) | 0.285 | 1567.76 | 446.81 |
| % | % | Frais de chantier des unités d'ouvrage | 2 % | 1943.82 | 38.88 |
|  |  | Coûts directs |  |  | 1982.70 |
