# Revêtement de sol avec des dalles en pierre naturelle sur bain de mortier

- Propriété du fichier: CYPE INGENIEROS, S.A.
- Format: FIEBDC-3/2002
- Zone géographique: Mali
- Devise: XOF
- Coûts indirects: 3.00 %
- Frais généraux: 13.00 %
- Bénéfice: 6.00 %
- TVA: 18.00 %

## A VRD et aménagements extérieurs

### AS Revêtement de sols extérieurs

#### ASL Pavés et dalles

**ASL070** m² Revêtement de sol avec des dalles en pierre naturelle sur bain de mortier.
Fourniture et mise en place d'un revêtement de sol pour usage extérieur dans zones piétonnes et rues résidentielles, de dalles de pièces régulières de granit Blanc Berrocal, de 60x40x4 cm, finition flammée de la surface visible, bords sciés, pose sur une couche de 2 cm de mortier de ciment M-10; disposant de joints de largeur supérieure ou égale à 1 mm, pour son jointoiement postérieur avec lait de ciment 1/2 CEM II/B-P 32,5 R, d'une couleur de la même tonalité que les pièces. Comprend les joints de dilatation et les joints structuraux, les découpes à réaliser pour les ajuster aux bords du confinement ou aux intrusions existant dans le revêtement, le nettoyage du revêtement et des joints.
Inclut: Implantation des guides et des niveaux. Coulage et compactage du dallage en béton. Extension de la couche de mortier. Humidification des pièces à placer. Mise en place individuelle, à coup de maillet, des pièces. Réalisation des joints et des rencontres. Nettoyage du revêtement et des joints. Préparation et extension du lait liquide pour remplissage des joints. Nettoyage final à l'eau, sans supprimer le matériau de jointoiement.
Critère pour le métré: Surface mesurée en projection horizontale, selon documentation graphique du Projet. Les découpes n'ont pas été prises en compte en tant que coefficient d'influence pour augmenter la mesure chaque fois qu'a été considéré, dans la décomposition, le pourcentage général de casses.
Critère pour le mémoire: On mesurera, en projection horizontale, la surface réellement exécutée selon les spécifications du Projet.

| Code | U | Désignation | Quantité | Prix | Montant |
|---|---|---|---|---|---|
| mt10hmf040iaeg | m³ | Béton non armé prêt à l'emploi BCN: CPJ-CEM II/A 32,5 - P - B 20 - 15/25 - E: 1 - NA - P 18-305. (matériau) | 0.150 | 52048.96 | 7807.34 |
| mt09mor010e | m³ | Mortier de ciment CEM II/B-P 32,5 N type M-10, confectionné sur site avec 380 kg/m³ de ciment et une proportion en volume 1/4. (matériau) | 0.020 | 96620.17 | 1932.40 |
| mt18bpn015aaa | m² | Dalle de granit Blanc Berrocal, de 60x40x4 cm, finition flammée de la surface visible, bords sciés, selon NF EN 1341. (matériau) | 1.050 | 42171.22 | 44279.78 |
| mt09lec020a | m³ | Lait de ciment CEM II/B-P 32,5 N 1/2. (matériau) | 0.001 | 94735.61 | 94.74 |
| mq06vib020 | h | Règle vibrante de 3 m. (matériel) | 0.078 | 2442.81 | 190.54 |
| op00sie030 |  | Scie à disque de diamant, pour table de travail, à coupe humide. | 1.000 | 0.00 | 0.00 |
| au00auh020 |  | Rigole pour le coulage du béton. | 1.000 | 0.00 | 0.00 |
| mo041 | h | Compagnon professionnel III/CP2 VRD espaces publics. (main-d'œuvre) | 0.668 | 1567.76 | 1047.26 |
| mo087 | h | Ouvrier professionnel II/OP VRD espaces publics. (main-d'œuvre) | 1.031 | 1171.94 | 1208.27 |
| % | % | Frais de chantier des unités d'ouvrage | 2 % | 56560.33 | 1131.21 |
|  |  | Coûts directs |  |  | 57691.54 |
