# ASL100

- Propriété du fichier: CYPE INGENIEROS, S.A.
- Format: FIEBDC-3/2002
- Zone géographique: Mali
- Coûts indirects: 3.00 %
- Frais généraux: 13.00 %
- Bénéfice: 6.00 %
- TVA: 18.00 %

## A VRD et aménagements extérieurs

### AS Revêtement de sols extérieurs

#### ASL Pavés et dalles

**ASL100** m² Revêtement de dalles de pièces régulières de granit Blanc Berrocal, de 60x40x4 cm, finition flammée de la surface visible, bords sciés, pour un usage extérieur dans zones piétonnes et rues résidentielles, placées sur une couche de 2 cm de mortier de ciment M-10, et jointoyées avec lait de ciment 1/2 CEM II/B-P 32,5 R, et réalisé sur dallage de béton massif (BCN: CPJ-CEM II/A 32,5 - P - B 20 - 15/25 - E: 1 - NA - P 18-305), de 20 cm d'épaisseur, coulage depuis le camion avec extension et vibration manuelle à l'aide d'une règle vibrante de 3 m, avec finition talochée, et esplanade avec indice CBR > 5 (California Bearing Ratio), non comprise dans ce prix.
Fourniture et mise en place d'un revêtement pour usage extérieur dans zones piétonnes et rues résidentielles, de dalles de pièces régulières de granit Blanc Berrocal, de 60x40x4 cm, finition flammée de la surface visible, bords sciés, placées à coups de maillet sur une couche de 2 cm de mortier de ciment M-10, disposant de joints de largeur supérieure ou égale à 1 mm, les joints de dilatation et les le remplissage des joints avec lait de ciment 1/2 CEM II/B-P 32,5 R, colorée de la même tonalité que les pièces, et réalisé sur un sol ferme constitué de dallage de béton massif (BCN: CPJ-CEM II/A 32,5 - P - B 20 - 15/25 - E: 1 - NA - P 18-305), de 15 cm d'épaisseur, coulage depuis le camion avec extension et vibration manuelle à l'aide d'une règle vibrante de 3 m, avec finition talochée, réalisée selon les pentes du projet, et placé sur esplanade formée par le terrain naturel adéquatement compacté jusqu'à atteindre une capacité portante minimale définie par son indice CBR (5 <= CBR < 10). Comprend les joints de dilatation et les joints structuraux, les découpes à réaliser pour les ajuster aux bords du confinement ou aux intrusions existant dans le revêtement, le nettoyage du revêtement et des joints.
Inclut: Implantation des guides et des niveaux. Coulage et compactage du dallage en béton. Extension de la couche de mortier. Humidification des pièces à placer. Mise en place individuelle, à coup de maillet, des pièces. Réalisation des joints et des rencontres. Nettoyage du revêtement et des joints. Préparation du lait. Extension du lait liquide pour remplissage des joints. Nettoyage final à l'eau, sans supprimer le matériau de jointoiement.
Critère de métré de projet: Surface mesurée en projection horizontale, selon documentation graphique du Projet. Les découpes n'ont pas été pris en compte en tant que coefficient d'influence pour augmenter la mesure chaque fois qu'a été considéré, dans la décomposition, le pourcentage général de ruptures.
Critère de mesure de l'ouvrage: On mesurera, en projection horizontale, la surface réellement exécutée selon les spécifications du Projet.

| Code | U | Désignation | Quantité | Prix | Montant |
|---|---|---|---|---|---|
| mt10hmf040iaeg | m³ | Béton non armé prêt à l'emploi BCN: CPJ-CEM II/A 32,5 - P - B 20 - 15/25 - E: 1 - NA - P 18-305. (matériau) | 0.150 | 77.20 | 11.58 |
| mt09mor010e | m³ | Mortier de ciment CEM II/B-P 32,5 N type M-10, confectionné sur site avec 380 kg/m³ de ciment et une proportion en volume 1/4. (matériau) | 0.020 | 143.16 | 2.86 |
| mt18bpn015aaa | m² | Dalle de granit Blanc Berrocal, de 60x40x4 cm, finition flammée de la surface visible, bords sciés, selon NF EN 1341. (matériau) | 1.050 | 72.85 | 76.49 |
| mt09lec020a | m³ | Lait de ciment 1/2 CEM II/B-P 32,5 N. (matériau) | 0.001 | 128.99 | 0.13 |
| mq06vib020 | h | Règle vibrante de 3 m. (matériel) | 0.077 | 3.10 | 0.24 |
| op00sie030 |  | Scie à disque de diamant, pour table de travail, à coupe humide. | 1.000 | 0.00 | 0.00 |
| au00auh020 |  | Rigole pour le coulage du béton. | 1.000 | 0.00 | 0.00 |
| mo041 | h | Compagnon professionnel III/CP2 VRD espaces publics. (main-d'œuvre) | 0.652 | 1.22 | 0.80 |
| mo087 | h | Ouvrier professionnel II/OP VRD espaces publics. (main-d'œuvre) | 1.006 | 0.90 | 0.91 |
| % | % | Coûts directs complémentaires | 2 % | 93.01 | 1.86 |
|  |  | Coûts directs |  |  | 94.87 |

| Code | U | Désignation | Prix |
|---|---|---|---|
| mo031 | h | Compagnon professionnel III/CP2 chapiste. (main-d'œuvre) | 1.22 |
| mo069 | h | Ouvrier professionnel II/OP chapiste. (main-d'œuvre) | 0.90 |
