# Bord préfabriqué en béton, 40x20x12 cm, pour jardin, sur base de béton massif

- Propriété du fichier: CYPE INGENIEROS, S.A.
- Format: FIEBDC-3/2002
- Zone géographique: Mali
- Devise: XOF
- Coûts indirects: 3.00 %
- Frais généraux: 13.00 %
- Bénéfice: 6.00 %
- TVA: 18.00 %

## A VRD et aménagements extérieurs

### AV Espaces verts et mobilier urbain

#### AVB Bordures et rigoles

**AVB010** m Bord préfabriqué en béton, 40x20x12 cm, pour jardin, sur base de béton massif.
Fourniture et mise en place des pièces de bord préfabriqué en béton, 40x20x12 cm, pour jardin, avec face supérieure arrondie ou chanfreinée. Le tout réalisé sur une chaussée composée d'une base de béton massif BCN: CPJ-CEM II/A 32,5 - P - B 20 - 15/25 - E: 1 - NA - P 18-305, de 10 cm d'épaisseur, réalisée selon les pentes du projet et mise en place sur la plateforme, non comprise dans ce prix. Comprend l'excavation, le jointoiement avec du mortier de ciment, confectionné sur chantier, dosage 1:6 et le nettoyage.
Inclut: Implantation des alignements et des niveaux. Coulage et extension du béton. Mise en place des pièces. Remplissage des joints avec du mortier. Tassement et nivellement.
Critère pour le métré: Longueur mesurée selon documentation graphique du Projet.
Critère pour le mémoire: On mesurera la longueur réellement exécutée selon les spécifications du Projet.

| Code | U | Désignation | Quantité | Prix | Montant |
|---|---|---|---|---|---|
| mt10hmf040iaeg | m³ | Béton non armé prêt à l'emploi BCN: CPJ-CEM II/A 32,5 - P - B 20 - 15/25 - E: 1 - NA - P 18-305. (matériau) | 0.042 | 46169.12 | 1939.10 |
| mt18jbh010b | U | Bord préfabriqué en béton, 40x20x12 cm, pour jardin, avec face supérieure arrondie ou chanfreinée, selon NF EN 1340. (matériau) | 2.625 | 2766.36 | 7261.70 |
| mt08aaa010a | m³ | Eau. (matériau) | 0.006 | 963.27 | 5.78 |
| mt01arg005a | t | Sable de carrière, pour mortier confectionné sur le chantier. (matériau) | 0.008 | 9752.77 | 78.02 |
| mt08cem000a | kg | Ciment gris en sacs. (matériau) | 1.250 | 70.00 | 87.50 |
| mq06hor010 | h | Bétonnière. (matériel) | 0.006 | 688.75 | 4.13 |
| op00amo010 |  | Rectifieuse ou scie radiale. | 1.000 | 0.00 | 0.00 |
| mo041 | h | Compagnon professionnel III/CP2 VRD espaces publics. (main-d'œuvre) | 0.284 | 966.50 | 274.49 |
| mo087 | h | Ouvrier professionnel II/OP VRD espaces publics. (main-d'œuvre) | 0.341 | 720.77 | 245.78 |
| % | % | Frais de chantier des unités d'ouvrage | 2 % | 9896.50 | 197.93 |
|  |  | Coûts directs |  |  | 10094.43 |
