# Ensemble de table de pique-nique "TAU CERÁMICA"

- Propriété du fichier: CYPE INGENIEROS, S.A.
- Format: FIEBDC-3/2002
- Zone géographique: Mali
- Coûts indirects: 3.00 %
- Frais généraux: 13.00 %
- Bénéfice: 6.00 %
- TVA: 18.00 %

## A VRD et aménagements extérieurs

### AV Espaces verts et mobilier urbain

#### AVC Bancs et tables

**AVC030** U Ensemble de table de pique-nique "TAU CERÁMICA", composé d'une table de 177x90x75 cm et un banc de 157x39x44 cm, avec structure support en aluminium, finition anodisé et revêtement de matériau céramique Keraon, fixé à une base de béton BCN: CPJ-CEM II/A 32,5 - P - B 20 - 15/25 - E: 1 - NA - P 18-305.
Fourniture et mise en place d'ensemble de table de pique-nique "TAU CERÁMICA", composé d'une table de 177x90x75 cm et un banc de 157x39x44 cm, avec structure support en aluminium, finition anodisé et revêtement de matériau céramique Keraon, à haute résistance et inaltérabilité aux agents atmosphériques, haute résistance au rayage, à l'abrasion et aux agents chimiques; finition de couleur à choisir; fixé avec des chevilles à expansion en acier, vis spéciales et pâte chimique à une base de béton BCN: CPJ-CEM II/A 32,5 - P - B 20 - 15/25 - E: 1 - NA - P 18-305. Comprend excavation et bétonnage de la base d'appui. Totalement monté.
Inclut: Implantation des alignements et des niveaux. Excavation. Réalisation de la base en béton. Mise en place et fixation des pièces.
Critère de métré de projet: Nombre d'unités prévues, selon documentation graphique du Projet.
Critère de mesure de l'ouvrage: On mesurera le nombre d'unités réellement exécutées selon les spécifications du Projet.

| Code | U | Désignation | Quantité | Prix | Montant |
|---|---|---|---|---|---|
| mt52mtc010a | U | Ensemble de table de pique-nique "TAU CERÁMICA", composé d'une table de 177x90x75 cm et un banc de 157x39x44 cm, avec structure support en aluminium, finition anodisé et revêtement de matériau céramique Keraon, à haute résistance et inaltérabilité aux agents atmosphériques, haute résistance au rayage, à l'abrasion et aux agents chimiques; finition de couleur à choisir. (matériau) | 1.000 | 3421.76 | 3421.76 |
| mt52mug200m | U | Répercussion, dans la mise en place de table de pique-nique avec un banc, d'éléments de fixation sur béton: cheville à expansion en acier, vis spéciales et pâte chimique. (matériau) | 1.000 | 12.45 | 12.45 |
| mt10hmf040iaeg | m³ | Béton non armé prêt à l'emploi BCN: CPJ-CEM II/A 32,5 - P - B 20 - 15/25 - E: 1 - NA - P 18-305. (matériau) | 0.400 | 77.20 | 30.88 |
| op00tal010 |  | Perceuse. | 1.000 | 0.00 | 0.00 |
| op00ato010 |  | Tournevis. | 1.000 | 0.00 | 0.00 |
| au00auh040 |  | Vibreur de béton, électrique. | 1.000 | 0.00 | 0.00 |
| mo041 | h | Compagnon professionnel III/CP2 VRD espaces publics. (main-d'œuvre) | 1.079 | 1.22 | 1.32 |
| mo087 | h | Ouvrier professionnel II/OP VRD espaces publics. (main-d'œuvre) | 2.159 | 0.90 | 1.94 |
| % | % | Coûts directs complémentaires | 2 % | 3468.35 | 69.37 |
|  |  | Coûts directs |  |  | 3537.72 |
