# Complément du système de revêtement extérieur CIVIS'AGORA "TAU CERÁMICA"

- Propriété du fichier: CYPE INGENIEROS, S.A.
- Format: FIEBDC-3/2002
- Zone géographique: Mali
- Coûts indirects: 3.00 %
- Frais généraux: 13.00 %
- Bénéfice: 6.00 %
- TVA: 18.00 %

## A VRD et aménagements extérieurs

### AV Espaces verts et mobilier urbain

#### AVJ Aires de jeux

**AVJ040** U Complément du système de revêtement extérieur CIVIS'AGORA "TAU CERÁMICA", à intégrer dans le revêtement, dont le design imite un jeu pour enfant à 5 couples, formés d'un dessin et de sa silhouette monocolore associée, enduit de ciment à renforcer la connaissance des formes et leur association, en récompensant les bonnes réponses avec le son, formé de 18 m² de revêtement de carreaux en grès porcelainé, série CIVIS'AGORA, 10 carreaux série Urban Unik Sens, avec capteurs électroniques incorporés et une unité de contrôle Civis Play Duo Centro Control, avec plaque électronique incorporée; y compris module de contrôle et source d'alimentation, le tout placé avec adhésif cémenteux amélioré, C2 TE S1, avec glissement réduit et temps ouvert augmenté T200 Flex-Porcelánico "TAU CERÁMICA", jointoiement avec du mortier technique coloré, C G2, Line-Fix "TAU CERÁMICA", pour jointoiement des carreaux céramiques, avec des joints compris entre 3 et 15 mm et nettoyage final avec le nettoyant chimique Desin-Cer "TAU CERÁMICA".
Fourniture et mise en place d'un complément du système de revêtement extérieur CIVIS'AGORA "TAU CERÁMICA", à intégrer dans le revêtement, dont le design imite un jeu pour enfant à 5 couples, formés d'un dessin et de sa silhouette monocolore associée, enduit de ciment à renforcer la connaissance des formes et leur association, en récompensant les bonnes réponses avec le son, formé de 18 m² de revêtement de carreaux en grès porcelainé, série CIVIS'AGORA "TAU CERÁMICA", avec coefficient d'absorption d'eau E<5%, groupe BIa, de 40x40 cm, 15 mm d'épaisseur, avec finition en relief Toe Clearance et conception structurale Strongrib, au verso de la dalle; charge de rupture supérieure à 5 kN, selon NF EN ISO 10545-4; résistance au glissement supérieur à 45 selon ENV 12633; résistant aux gelées; résistant aux agents chimiques, selon NF EN ISO 10545-13; résistant aux tâches, selon NF EN ISO 10545-14, 10 carreaux série Urban Unik Sens, avec capteurs électroniques incorporés et une unité de contrôle Civis Play Duo Centro Control, avec plaque électronique incorporée; y compris module de contrôle et source d'alimentation, le tout placé avec adhésif cémenteux amélioré, C2 TE S1, avec glissement réduit et temps ouvert augmenté T200 Flex-Porcelánico "TAU CERÁMICA", jointoiement avec du mortier technique coloré, C G2, Line-Fix "TAU CERÁMICA", pour jointoiement des carreaux céramiques, avec des joints compris entre 3 et 15 mm et nettoyage final avec le nettoyant chimique Desin-Cer "TAU CERÁMICA". Totalement monté et connecté.
Inclut: Mise en place des pièces avec un adhésif cémenteux. Jointoiement. Connexion électrique. Nettoyage final.
Critère de métré de projet: Nombre d'unités prévues, selon documentation graphique du Projet.
Critère de mesure de l'ouvrage: On mesurera le nombre d'unités réellement mises en place selon les spécifications du Projet.

| Code | U | Désignation | Quantité | Prix | Montant |
|---|---|---|---|---|---|
| mt18bct045c | U | Complément Civis Play Duo, à intégrer dans le revêtement, dont le design imite un jeu pour enfant à 5 couples, formés d'un dessin et de sa silhouette monocolore associée, enduit de ciment à renforcer la connaissance des formes et leur association, en récompensant les bonnes réponses avec le son, formé de 18 m² de revêtement de carreaux en grès porcelainé, série CIVIS'AGORA "TAU CERÁMICA", avec coefficient d'absorption d'eau E<5%, groupe BIa, de 40x40 cm, 15 mm d'épaisseur, avec finition en relief Toe Clearance et conception structurale Strongrib, au verso de la dalle; charge de rupture supérieure à 5 kN, selon NF EN ISO 10545-4; résistance au glissement supérieur à 45 selon ENV 12633; résistant aux gelées; résistant aux agents chimiques, selon NF EN ISO 10545-13; résistant aux tâches, selon NF EN ISO 10545-14, 10 carreaux série Urban Unik Sens, avec capteurs électroniques incorporés et une unité de contrôle Civis Play Duo Centro Control, avec plaque électronique incorporée; y compris module de contrôle et source d'alimentation. (matériau) | 1.000 | 5101.02 | 5101.02 |
| mt09mtc010j | kg | Adhésif cémenteux amélioré, C2 TE S1, avec glissement réduit et temps ouvert augmenté T200 Flex-Porcelánico, selon NF EN 12004, "TAU CERÁMICA", pour la mise en place en couche fine de revêtements en matériau céramique en intérieur et en extérieur, constitué de ciments à haute résistance, granulats sélectionnés et contenu élevé en résines synthétiques. (matériau) | 117.600 | 0.55 | 64.68 |
| mt09mtc020a | kg | Mortier technique coloré, C G2, Line-Fix "TAU CERÁMICA", pour jointoiement des carreaux céramiques, avec des joints compris entre 3 et 15 mm, selon NF EN 12004, "TAU CERÁMICA". (matériau) | 49.000 | 0.89 | 43.61 |
| mt09mtc100 | l | Nettoyant chimique Desin-Cer Ext "TAU CERÁMICA", désincrustant de restes de ciment sur n'importe qu'elle surface. (matériau) | 1.960 | 1.17 | 2.29 |
| mo041 | h | Compagnon professionnel III/CP2 VRD espaces publics. (main-d'œuvre) | 9.094 | 1.22 | 11.09 |
| mo087 | h | Ouvrier professionnel II/OP VRD espaces publics. (main-d'œuvre) | 9.094 | 0.90 | 8.18 |
| mo003 | h | Compagnon professionnel III/CP2 électricien. (main-d'œuvre) | 3.373 | 1.27 | 4.28 |
| mo102 | h | Ouvrier professionnel II/OP électricien. (main-d'œuvre) | 3.373 | 0.90 | 3.04 |
| % | % | Coûts directs complémentaires | 2 % | 5238.19 | 104.76 |
|  |  | Coûts directs |  |  | 5342.95 |
