# Suppression d'une couche de peinture plastique, finition gouttelette, appliquée sur parement horizontal intérieur, avec des moyens manuels et application de décapant universel de haute efficacité

- Propriété du fichier: CYPE INGENIEROS, S.A.
- Format: FIEBDC-3/2002
- Zone géographique: Mali
- Coûts indirects: 3.00 %
- Frais généraux: 13.00 %
- Bénéfice: 6.00 %
- TVA: 18.00 %

## E Enveloppe et finition extérieure

### EA Nettoyage, préparation et réparation

#### EAN Nettoyage

**EAN160** m² Suppression d'une couche de peinture plastique, finition gouttelette, appliquée sur parement horizontal intérieur, avec des moyens manuels et application de décapant universel de haute efficacité.
Suppression d'une couche de peinture plastique, finition gouttelette, appliquée sur parement horizontal intérieur, avec des moyens manuels, avec raclette et spatule, et application de décapant universel de haute efficacité. Comprend la protection des éléments placés sur le parement et non démontés, le ramassage des restes générés, le regroupement, le retrait et la charge manuelle des restes générés dans le camion ou la benne.
Inclut: Protection des éléments placés sur le parement. Application du décapant. Suppression de la couche de peinture. Retrait et entassement des restes générés. Charge des restes générés dans le camion ou la benne.
Critère de métré de projet: Surface mesurée selon documentation graphique du Projet.
Critère de mesure de l'ouvrage: On mesurera la surface réellement exécutée selon les spécifications du Projet.

| Code | U | Désignation | Quantité | Prix | Montant |
|---|---|---|---|---|---|
| mt27pfr030a | l | Décapant universel de haute efficacité, incolore, appliqué avec brosse ou rouleau. (matériau) | 0.200 | 16.59 | 3.32 |
| op00dec010 |  | Décapeur. | 1.000 | 0.00 | 0.00 |
| mo074 | h | Ouvrier professionnel II/OP peintre. (main-d'œuvre) | 0.286 | 0.67 | 0.19 |
| % | % | Coûts directs complémentaires | 2 % | 3.51 | 0.07 |
|  |  | Coûts directs |  |  | 3.58 |
