# Bardage avec des plaques en pierre naturelle fixées avec un mortier-colle

- Propriété du fichier: CYPE INGENIEROS, S.A.
- Format: FIEBDC-3/2002
- Zone géographique: Mali
- Devise: XOF
- Coûts indirects: 3.00 %
- Frais généraux: 13.00 %
- Bénéfice: 6.00 %
- TVA: 18.00 %

## E Enveloppe et finition extérieure

### EB Revêtements et bardages de parement

#### EBI Bardages non ventilés en pierre naturelle

**EBI010** m² Bardage avec des plaques en pierre naturelle fixées avec un mortier-colle.
Bardage sur parement vertical, jusqu'à 3 m de hauteur, avec plaques de granit Gris Quintana, finition polie, de 40x40x2 cm, posées au parement porteur avec du mortier-colle amélioré, C2 TE, avec glissement réduit et temps ouvert allongé, grise, jointoiement avec du mortier de joints cémenteux, CG1, pour joints minces (entre 1,5 et 3 mm), avec la même tonalité des pièces. Comprend la préparation préalable des plaques et le parement porteur, la réalisation des boîtes, les découpes, les arrêts des épaisseurs, la réalisation des rencontres avec d'autres matériaux, les joints, les croisillons en PVC et les pièces spéciales.
Inclut: Implantation des plaques sur le parement conformément au calepinage donné. Préparation de la pierre naturelle et du parement à revêtir. Extension de la pâte adhésive sur le parement. Mise en place des plaques par rangées, en disposant des croisillons en plastique dans les sommets. Vérification de l'aplomb, du niveau et de l'alignement de la rangée de plaques. Mise en place des rangées suivantes. Jointoiement. Nettoyage final du parement.
Critère pour le métré: Surface mesurée selon documentation graphique du Projet, en déduisant les ouvertures de surface supérieure à 1 m², en ajoutant en échange la surface de la partie intérieure de l'ouverture, correspondant au développement des jambages et des linteaux. Le métré par casses et découpes n'a pas été augmenté, puisque 5% de pièces de plus ont été considérées dans la décomposition.
Critère pour le mémoire: On mesurera la surface réellement exécutée selon les spécifications du Projet, en déduisant les ouvertures de surface supérieure à 1 m², en ajoutant en échange la surface de la partie intérieure du vide, correspondant au développement des jambages et des linteaux.

| Code | U | Désignation | Quantité | Prix | Montant |
|---|---|---|---|---|---|
| mt18bgn010aab | m² | Plaque de granit national, Gris Quintana, 40x40x2 cm, finition polie, selon NF EN 1469. (matériau) | 1.050 | 40763.80 | 42801.99 |
| mt09mcr021q | kg | Mortier-colle amélioré, C2 TE, avec résistance au glissement et temps ouvert allongé, selon NF EN 12004, couleur grise. (matériau) | 2.500 | 434.90 | 1087.25 |
| mt18acc050b | U | Croisillons en PVC pour séparation entre 3 et 15 mm. (matériau) | 12.000 | 21.45 | 257.40 |
| mt09mcr060c | kg | Mortier de joints cémenteux, CG1, pour joint minimum entre 1,5 et 3 mm, selon NF EN 13888. (matériau) | 0.100 | 507.38 | 50.74 |
| op00sie030 |  | Scie à disque de diamant, pour table de travail, à coupe humide. | 1.000 | 0.00 | 0.00 |
| op00tal010 |  | Perceuse. | 1.000 | 0.00 | 0.00 |
| mo022 | h | Compagnon professionnel III/CP2 poseur de pierre naturelle. (main-d'œuvre) | 1.070 | 1567.76 | 1677.50 |
| mo060 | h | Ouvrier professionnel II/OP poseur de pierre naturelle. (main-d'œuvre) | 1.070 | 1171.94 | 1253.98 |
| % | % | Frais de chantier des unités d'ouvrage | 2 % | 47128.86 | 942.58 |
|  |  | Coûts directs |  |  | 48071.44 |
