# Bardage avec des plaques en pierre naturelle tenues par des ancrages mécaniques

- Propriété du fichier: CYPE INGENIEROS, S.A.
- Format: FIEBDC-3/2002
- Zone géographique: Mali
- Devise: XOF
- Coûts indirects: 3.00 %
- Frais généraux: 13.00 %
- Bénéfice: 6.00 %
- TVA: 18.00 %

## E Enveloppe et finition extérieure

### EB Revêtements et bardages de parement

#### EBI Bardages non ventilés en pierre naturelle

**EBI050** m² Bardage avec des plaques en pierre naturelle tenues par des ancrages mécaniques.
Bardage avec plaques découpées de granit Gris Quintana, finition polie, de 60x40x3 cm, fixées avec quatre pivots cachés en acier inoxydable par pièce, d'au moins 5 mm de diamètre et 30 mm de longueur, placés horizontalement et verticalement, chaque ancrage étant partagé par les pivots de deux pièces adjacentes, fixation préalable des ancrages avec du mortier hydraulique pour assurer sa résistance lors de la mise en place de la pierre en eux. Comprend les boîtes dans le mur, les découpes, les onglets, les joints et les pièces spéciales.
Inclut: Nettoyage et humidification du parement à revêtir. Mise en place et à l'aplomb des mires de référence. Tendu des cordeaux entre les mires. Fixation préalable des ancrages au parement support. Préparation de la pierre naturelle. Mise en place des plaques sur les ancrages. Vérification de l'aplomb, du niveau et de l'alignement de la rangée de plaques. Mise en place entre plaque et plaque des séparateurs. Nettoyage final du parement.
Critère pour le métré: Surface mesurée selon documentation graphique du Projet, en déduisant les ouvertures de surface supérieure à 1 m², en ajoutant en échange la surface de la partie intérieure de l'ouverture, correspondant au développement des jambages et des linteaux. Le métré par casses et découpes n'a pas été augmenté, puisque 5% de pièces de plus ont été considérées dans la décomposition.
Critère pour le mémoire: On mesurera la surface réellement exécutée selon les spécifications du Projet, en déduisant les ouvertures de surface supérieure à 1 m², en ajoutant en échange la surface de la partie intérieure du vide, correspondant au développement des jambages et des linteaux.

| Code | U | Désignation | Quantité | Prix | Montant |
|---|---|---|---|---|---|
| mt18bgn010amc | m² | Plaque découpée de granit national, Gris Quintana, 60x40x3 cm, finition polie, selon NF EN 1469. (matériau) | 1.050 | 60699.44 | 63734.41 |
| mt19paj100a | m² | Répercussion par fixation des ancrages en bardage de parements avec des matériaux en pierre via mortier hydraulique. (matériau) | 1.000 | 1579.06 | 1579.06 |
| mt19paj020a | m² | Répercussion pour ancrage caché via pivots cachés (4 par dalle), de 5 mm de diamètre minimum et 30 mm de longueur minimum en acier inoxydable, en bardage de parements avec des matériaux en pierre. (matériau) | 1.000 | 11568.34 | 11568.34 |
| mt18acc040 | U | Séparateurs en PVC, de 2 mm d'épaisseur, pour joints horizontaux dans les parements en pierre naturelle. (matériau) | 12.000 | 17.16 | 205.92 |
| op00sie030 |  | Scie à disque de diamant, pour table de travail, à coupe humide. | 1.000 | 0.00 | 0.00 |
| op00tal010 |  | Perceuse. | 1.000 | 0.00 | 0.00 |
| mo022 | h | Compagnon professionnel III/CP2 poseur de pierre naturelle. (main-d'œuvre) | 1.712 | 1567.76 | 2684.01 |
| mo060 | h | Ouvrier professionnel II/OP poseur de pierre naturelle. (main-d'œuvre) | 0.999 | 1171.94 | 1170.77 |
| % | % | Frais de chantier des unités d'ouvrage | 2 % | 80942.51 | 1618.85 |
|  |  | Coûts directs |  |  | 82561.36 |
