# Gargouille de tube en acier avec résistance améliorée à la corrosion atmosphérique (coupent) S355J0WP

- Propriété du fichier: CYPE INGENIEROS, S.A.
- Format: FIEBDC-3/2002
- Zone géographique: Mali
- Coûts indirects: 3.00 %
- Frais généraux: 13.00 %
- Bénéfice: 6.00 %
- TVA: 18.00 %

## E Enveloppe et finition extérieure

### EC Éléments complémentaires de façade

#### ECG Gargouilles

**ECG010** U Gargouille de tube en acier avec résistance améliorée à la corrosion atmosphérique (coupent) S355J0WP, selon NF EN 10025-5, de 100 mm de diamètre, 500 mm de longueur et 2 mm d'épaisseur, placée avec mastic de silicone neutre.
Réalisation de gargouille de tube en acier avec résistance améliorée à la corrosion atmosphérique (coupent) S355J0WP, selon NF EN 10025-5, de 100 mm de diamètre, 500 mm de longueur et 2 mm d'épaisseur, placée avec mastic de silicone neutre. Comprend le nivellement et l'arrêt de l'imperméabilisation si nécessaire.
Inclut: Implantation des pièces. Mise en place, aplomb, nivellement et alignement. Scellage des joints et nettoyage.
Critère de métré de projet: Nombre d'unités prévues, selon documentation graphique du Projet.
Critère de mesure de l'ouvrage: On mesurera le nombre d'unités réellement exécutées selon les spécifications du Projet.

| Code | U | Désignation | Quantité | Prix | Montant |
|---|---|---|---|---|---|
| mt15sja100 | U | Cartouche de mastic de silicone neutre. (matériau) | 0.100 | 4.64 | 0.46 |
| mt20gac010b | U | Gargouille de tube en acier avec résistance améliorée à la corrosion atmosphérique (coupent) S355J0WP, selon NF EN 10025-5, de 100 mm de diamètre, 500 mm de longueur et 2 mm d'épaisseur. (matériau) | 1.000 | 233.50 | 233.50 |
| mo020 | h | Compagnon professionnel III/CP2 VRD espaces privés. (main-d'œuvre) | 0.083 | 1.22 | 0.10 |
| mo113 | h | Ouvrier d'exécution I/OE1 VRD espaces privés. (main-d'œuvre) | 0.083 | 0.87 | 0.07 |
| % | % | Coûts directs complémentaires | 2 % | 234.13 | 4.68 |
|  |  | Coûts directs |  |  | 238.81 |
