# Évacuation horizontale en acier inoxydable AISI 304, constituée d'une plaque en L de 100x100 mm, et d'un tube de sortie de 45 mm de diamètre et 250 mm de longueur, placée avec adhésif cémenteux

- Propriété du fichier: CYPE INGENIEROS, S.A.
- Format: FIEBDC-3/2002
- Zone géographique: Mali
- Coûts indirects: 3.00 %
- Frais généraux: 13.00 %
- Bénéfice: 6.00 %
- TVA: 18.00 %

## E Enveloppe et finition extérieure

### EC Éléments complémentaires de façade

#### ECG Gargouilles

**ECG010** U Évacuation horizontale en acier inoxydable AISI 304, constituée d'une plaque en L de 100x100 mm, et d'un tube de sortie de 45 mm de diamètre et 250 mm de longueur, placée avec adhésif cémenteux.
Réalisation d'évacuation horizontale en acier inoxydable AISI 304, constituée d'une plaque en L de 100x100 mm, et d'un tube de sortie de 45 mm de diamètre et 250 mm de longueur, placée avec une couche d'adhésif cémenteux flexible. Comprend le nivellement et l'arrêt de l'imperméabilisation si nécessaire.
Inclut: Implantation des pièces. Mise en place, aplomb, nivellement et alignement. Scellage des joints et nettoyage.
Critère de métré de projet: Nombre d'unités prévues, selon documentation graphique du Projet.
Critère de mesure de l'ouvrage: On mesurera le nombre d'unités réellement exécutées selon les spécifications du Projet.

| Code | U | Désignation | Quantité | Prix | Montant |
|---|---|---|---|---|---|
| mt20wwa040 | kg | Adhésif cémenteux flexible et de grande adhérence. (matériau) | 0.300 | 0.74 | 0.22 |
| mt15res080a | U | Évacuation horizontale en acier inoxydable AISI 304, constituée d'une plaque en L de 100x100 mm, et d'un tube de sortie de 45 mm de diamètre et 250 mm de longueur. (matériau) | 1.000 | 130.64 | 130.64 |
| op00amo010 |  | Rectifieuse ou scie radiale. | 1.000 | 0.00 | 0.00 |
| mo020 | h | Compagnon professionnel III/CP2 VRD espaces privés. (main-d'œuvre) | 0.138 | 1.22 | 0.17 |
| mo113 | h | Ouvrier d'exécution I/OE1 VRD espaces privés. (main-d'œuvre) | 0.138 | 0.87 | 0.12 |
| % | % | Coûts directs complémentaires | 2 % | 131.15 | 2.62 |
|  |  | Coûts directs |  |  | 133.77 |
