# Jambage en béton polymère à surface polie

- Propriété du fichier: CYPE INGENIEROS, S.A.
- Format: FIEBDC-3/2002
- Zone géographique: Mali
- Devise: XOF
- Coûts indirects: 3.00 %
- Frais généraux: 13.00 %
- Bénéfice: 6.00 %
- TVA: 18.00 %

## E Enveloppe et finition extérieure

### EC Éléments complémentaires de façade

#### ECJ Jambages

**ECJ010** m Jambage en béton polymère à surface polie, de couleur blanche, de 200x20 mm, avec ancrage métallique en acier inoxydable et grave adhérée à la surface sur sa face inférieure; mise en place avec du mortier-colle flexible et de grande adhérence, C2 S2 sur une couche de régularisation de mortier de ciment, confectionné sur chantier, avec adjuvant hydrofuge, dosage 1:3, sur lequel on introduit les ancrages métalliques; et scellage des joints entre pièces et des assemblages avec les murs, avec mastic de polyuréthane, application préalable de l'apprêt.
Jambage en béton polymère à surface polie, de couleur blanche, de 200x20 mm, avec ancrage métallique en acier inoxydable et grave adhérée à la surface sur sa face inférieure; mise en place avec du mortier-colle flexible et de grande adhérence, C2 S2 sur une couche de régularisation de mortier de ciment, confectionné sur chantier, avec adjuvant hydrofuge, dosage 1:3, sur lequel on introduit les ancrages métalliques; et scellage des joints entre pièces et des assemblages avec les murs, avec mastic de polyuréthane, application préalable de l'apprêt.
Inclut: Implantation des pièces. Découpe des pièces. Mise en place de règles et de fils d'aplomb fixés au mur. Mise en place et à l'aplomb, nivellement et alignement. Scellage des joints et nettoyage.
Critère pour le métré: Longueur mesurée par son plus grand développement linéaire, selon documentation graphique du Projet.
Critère pour le mémoire: On mesurera, par son plus grand développement linéaire, la longueur réellement exécutée selon les spécifications du Projet, y compris la longueur qui pourrait être perdue dans les onglets.

| Code | U | Désignation | Quantité | Prix | Montant |
|---|---|---|---|---|---|
| mt08aaa010a | m³ | Eau. (matériau) | 0.006 | 963.27 | 5.78 |
| mt01arg005a | t | Sable de carrière, pour mortier confectionné sur le chantier. (matériau) | 0.007 | 9752.77 | 68.27 |
| mt08cem000a | kg | Ciment gris en sacs. (matériau) | 2.250 | 70.00 | 157.50 |
| mt08adt010 | kg | Adjuvant hydrofuge pour imperméabilisation des mortiers ou des bétons. (matériau) | 0.045 | 770.62 | 34.68 |
| mt20wwa040 | kg | Mortier-colle flexible et de grande adhérence, C2 S2, selon NF EN 12004. (matériau) | 3.000 | 416.62 | 1249.86 |
| mt20rhl020m | m | Jambage en béton polymère à surface polie, de couleur blanche, de 200x20 mm, avec ancrage métallique en acier inoxydable et grave adhérée à la surface sur sa face inférieure, fournie en pièces jusqu'à 2,6 m de longueur. (matériau) | 1.050 | 17029.70 | 17881.19 |
| mt20wwa025 | m | Profil en mousse de polyéthylène, de 6 mm de diamètre, pour remplissage des joints. (matériau) | 2.000 | 324.96 | 649.92 |
| mt20wwa035 | U | Pot d'apprêt pour mastics (250 cm³). (matériau) | 0.051 | 4457.84 | 227.35 |
| mt20wwa030 | U | Pot de mastic de polyuréthane imperméable (310 cm³). (matériau) | 0.101 | 6099.33 | 616.03 |
| mq06hor010 | h | Bétonnière. (matériel) | 0.006 | 688.75 | 4.13 |
| op00amo010 |  | Rectifieuse ou scie radiale. | 1.000 | 0.00 | 0.00 |
| mo020 | h | Compagnon professionnel III/CP2 construction. (main-d'œuvre) | 0.433 | 966.50 | 418.49 |
| mo113 | h | Ouvrier d'exécution I/OE1 construction. (main-d'œuvre) | 0.491 | 693.43 | 340.47 |
| % | % | Frais de chantier des unités d'ouvrage | 2 % | 21653.67 | 433.07 |
|  |  | Coûts directs |  |  | 22086.74 |
