# Revêtement d'about de plancher, en acier galvanisé

- Propriété du fichier: CYPE INGENIEROS, S.A.
- Format: FIEBDC-3/2002
- Zone géographique: Mali
- Devise: XOF
- Coûts indirects: 3.00 %
- Frais généraux: 13.00 %
- Bénéfice: 6.00 %
- TVA: 18.00 %

## E Enveloppe et finition extérieure

### EC Éléments complémentaires de façade

#### ECP Abouts de planchers

**ECP010** m Revêtement d'about de plancher, en acier galvanisé.
Revêtement d'about de plancher en tôle pliée d'acier galvanisé, de 0,8 mm d'épaisseur, 300 mm de développement et 2 plis; mise en place avec adhésif bitumineux d'application à froid; et scellage des joints entre pièces et, s'il y a lieu, des assemblages avec les murs avec mastic adhésif monocomposant.
Inclut: Implantation des pièces. Découpe des pièces. Mise en place et à l'aplomb, nivellement et alignement. Scellage des joints et nettoyage.
Critère pour le métré: Longueur mesurée par son plus grand développement linéaire, selon documentation graphique du Projet.
Critère pour le mémoire: On mesurera, par son plus grand développement linéaire, la longueur réellement exécutée selon les spécifications du Projet, y compris la longueur qui pourrait être perdue dans les onglets.

| Code | U | Désignation | Quantité | Prix | Montant |
|---|---|---|---|---|---|
| mt20wwr010 | kg | Adhésif bitumineux d'application à froid, pour tôles métalliques. (matériau) | 1.110 | 5258.83 | 5837.30 |
| mt20ffm020a | m | About de plancher en tôle pliée d'acier galvanisé, de 0,8 mm d'épaisseur, 300 mm de développement et 2 plis. (matériau) | 1.050 | 3730.05 | 3916.55 |
| mt22www010b | U | Cartouche de 290 ml de mastic adhésif monocomposant, neutre, super-élastique, à base de polymère MS, couleur grise, avec résistance aux intempéries et aux rayons UV et élongation jusqu'à rupture 750%. (matériau) | 0.200 | 4575.52 | 915.10 |
| mo018 | h | Compagnon professionnel III/CP2 menuisier PVC et métal. (main-d'œuvre) | 0.210 | 1178.70 | 247.53 |
| mo059 | h | Ouvrier professionnel II/OP menuisier PVC et métal. (main-d'œuvre) | 0.105 | 871.12 | 91.47 |
| % | % | Frais de chantier des unités d'ouvrage | 2 % | 11007.95 | 220.16 |
|  |  | Coûts directs |  |  | 11228.11 |
