# Isolation thermique par réflexion des rives de plancher et des poteaux compris dans l'épaisseur de la façade

- Propriété du fichier: CYPE INGENIEROS, S.A.
- Format: FIEBDC-3/2002
- Zone géographique: Mali
- Devise: XOF
- Coûts indirects: 3.00 %
- Frais généraux: 13.00 %
- Bénéfice: 6.00 %
- TVA: 18.00 %

## E Enveloppe et finition extérieure

### EI Isolation extérieure

#### EIT Ponts thermiques

**EIT010** m² Isolation thermique par réflexion des rives de plancher et des poteaux compris dans l'épaisseur de la façade, constituée de complexe multicouche, de 12 mm d'épaisseur totale, avec, une résistance thermique intrinsèque (sans lame d'air) de 0,36 m²K/W et une conductivité thermique de 0,033 W/(mK). Comprend les pointes métalliques à tête large pour la fixation de l'isolant à la structure préalablement décoffrée et la bande autoadhésive pour le scellage des joints.
Isolation thermique par réflexion des rives de plancher et des poteaux compris dans l'épaisseur de la façade, constituée de complexe multicouche, de 12 mm d'épaisseur totale, avec, une résistance thermique intrinsèque (sans lame d'air) de 0,36 m²K/W et une conductivité thermique de 0,033 W/(mK). Comprend les pointes métalliques à tête large pour la fixation de l'isolant à la structure préalablement décoffrée et la bande autoadhésive pour le scellage des joints.
Inclut: Préparation et découpe de l'isolant. Fixation de l'isolant à la structure. Scellage des joints.
Critère pour le métré: Surface mesurée selon documentation graphique du Projet.
Critère pour le mémoire: On mesurera la surface réellement exécutée selon les spécifications du Projet.

| Code | U | Désignation | Quantité | Prix | Montant |
|---|---|---|---|---|---|
| mt16arw010ean | m² | Complexe multicouche, composé de deux membranes en polyester métallisé avec armature, deux couches d'ouate de polyester de 60 g/m², deux membranes en polyester métallisé de 20 microns et une couche de mousse de polyéthylène de 0,8 mm d'épaisseur, de 12 mm d'épaisseur totale, avec, une résistance thermique intrinsèque (sans lame d'air) de 0,36 m²K/W et une conductivité thermique de 0,033 W/(mK), fourni en rouleaux de 1,50x10 m. (matériau) | 1.050 | 3386.54 | 3555.87 |
| mt08var070 | kg | Pointes métalliques à tête large. (matériau) | 0.150 | 1175.19 | 176.28 |
| mt16arw100a | m | Ruban autoadhésif, en aluminium, avec adhésif acrylique, de 0,03 mm d'épaisseur et 50 mm de largeur, pour le scellage des joints. (matériau) | 0.800 | 282.89 | 226.31 |
| mo054 | h | Compagnon professionnel III/CP2 poseur d'isolants rigides ou flexibles. (main-d'œuvre) | 0.108 | 1000.78 | 108.08 |
| mo101 | h | Ouvrier professionnel II/OP poseur d'isolants rigides ou flexibles. (main-d'œuvre) | 0.054 | 726.81 | 39.25 |
| % | % | Frais de chantier des unités d'ouvrage | 2 % | 4105.79 | 82.12 |
|  |  | Coûts directs |  |  | 4187.91 |
