# Drainage d'un mur en béton en contact avec le terrain, par sa face extérieure, avec nappes à excroissances avec un géotextile

- Propriété du fichier: CYPE INGENIEROS, S.A.
- Format: FIEBDC-3/2002
- Zone géographique: Mali
- Devise: XOF
- Coûts indirects: 3.00 %
- Frais généraux: 13.00 %
- Bénéfice: 6.00 %
- TVA: 18.00 %

## E Enveloppe et finition extérieure

### EJ Étanchéité: drainages

#### EJM Murs de sous-sol

**EJM020** m² Drainage d'un mur en béton en contact avec le terrain, par sa face extérieure, avec nappes à excroissances avec un géotextile.
Drainage d'un mur en béton en contact avec le terrain, par sa face extérieure, avec nappe drainante à excroissances en polyéthylène haute densité (PEHD/HDPE), avec des excroissances de 7,5 mm de hauteur, avec géotextile en polypropylène incorporé, résistance à la compression 150 kN/m² selon NF EN ISO 604, capacité de drainage 5 l/(s·m) et masse nominale 0,7 kg/m². Mise en place: avec des recouvrements, avec les excroissances contre le mur préalablement imperméabilisé, avec clous en acier de 62 mm de longueur, avec rondelle souple en polyéthylène de 36 mm de diamètre (2 U/m²). Comprend le profilé métallique d'arrêt supérieur et.
Inclut: Réalisation de travaux auxiliaires dans la surface support (formation d'angles, passage de tubes, etc.). Nettoyage et préparation de la surface. Mise en place de la nappe drainante et filtrante. Résolution des points singuliers.
Critère pour le métré: Surface mesurée selon documentation graphique du Projet.
Critère pour le mémoire: On mesurera la surface réellement exécutée selon les spécifications du Projet, y compris les bords et les recouvrements.

| Code | U | Désignation | Quantité | Prix | Montant |
|---|---|---|---|---|---|
| mt14gdo010b | m² | Nappe drainante à excroissances en polyéthylène haute densité (PEHD/HDPE), avec des excroissances de 7,5 mm de hauteur, avec géotextile en polypropylène incorporé, résistance à la compression 150 kN/m² selon NF EN ISO 604, capacité de drainage 5 l/(s·m) et masse nominale 0,7 kg/m². (matériau) | 1.100 | 3371.38 | 3708.52 |
| mt15pao015a | U | Clou en acier de 62 mm de longueur, avec rondelle souple en polyéthylène de 36 mm de diamètre, pour fixation de la nappe drainante. (matériau) | 2.000 | 607.68 | 1215.36 |
| mt15pao020a | m | Profil d'arrêt. (matériau) | 0.300 | 1606.61 | 481.98 |
| op00tal010 |  | Perceuse. | 1.000 | 0.00 | 0.00 |
| op00ato010 |  | Tournevis. | 1.000 | 0.00 | 0.00 |
| mo029 | h | Compagnon professionnel III/CP2 poseur de membranes d'étanchéité. (main-d'œuvre) | 0.227 | 1567.76 | 355.88 |
| mo067 | h | Ouvrier professionnel II/OP poseur de membranes d'étanchéité. (main-d'œuvre) | 0.227 | 1171.94 | 266.03 |
| % | % | Frais de chantier des unités d'ouvrage | 2 % | 6027.77 | 120.56 |
|  |  | Coûts directs |  |  | 6148.33 |
