# Bardage de façade constitué de panneau sandwich isolant pour façades

- Propriété du fichier: CYPE INGENIEROS, S.A.
- Format: FIEBDC-3/2002
- Zone géographique: Mali
- Coûts indirects: 3.00 %
- Frais généraux: 13.00 %
- Bénéfice: 6.00 %
- TVA: 18.00 %

## E Enveloppe et finition extérieure

### EL Façades légères

#### ELS Panneaux sandwich

**ELS020** m² Bardage de façade constitué de panneau sandwich isolant pour façades, de 50 mm d'épaisseur et 1000 mm de largeur, constitué de deux parements en tôle d'aluminium de 0,6 mm d'épaisseur chacun et âme isolante de polyuréthane de densité moyenne 40 kg/m³, avec un système de fixation occulté.
Fourniture et montage d'un bardage de façade avec panneau sandwich isolant pour façades, de 50 mm d'épaisseur et 1000 mm de largeur, constitué de deux parements en tôle d'aluminium de 0,6 mm d'épaisseur chacun et âme isolante de polyuréthane de densité moyenne 40 kg/m³, avec joint conçu pour la fixation des vis occultées. Comprend l'implantation, les chutes, les arrêts, les couvre-joints et les accessoires de fixation et d'étanchéité. Totalement monté.
Inclut: Implantation des panneaux. Mise en place de l'arrêt inférieur de la façade. Mise en place des joints. Mise en place et fixation du premier panneau. Mise en place et fixation du reste des panneaux, suivant l'ordre indiqué. Arrêts.
Critère de métré de projet: Surface mesurée selon documentation graphique du Projet, sans dupliquer les coins ni les rencontres, en déduisant les ouvertures de surface supérieure à 3 m².
Critère de mesure de l'ouvrage: On mesurera la surface réellement exécutée selon les spécifications du Projet, sans dupliquer les coins ni les rencontres, en déduisant les ouvertures de surface supérieure à 3 m².

| Code | U | Désignation | Quantité | Prix | Montant |
|---|---|---|---|---|---|
| mt12ppl115c | m² | Panneau sandwich isolant pour façades, de 50 mm d'épaisseur et 1000 mm de largeur, constitué de deux parements en tôle d'aluminium de 0,6 mm d'épaisseur chacun et âme isolante de polyuréthane de densité moyenne 40 kg/m³, avec joint conçu pour la fixation des vis occultées. (matériau) | 1.000 | 64.41 | 64.41 |
| mt13ccg030e | U | Vis autoformeuse de 6,5x130 mm d'acier inoxydable, avec rondelle. (matériau) | 8.000 | 0.90 | 7.20 |
| mt13ccg040 | m | Joint d'étanchéité pour tôles en acier. (matériau) | 2.000 | 1.02 | 2.04 |
| mq08sol020 | h | Équipement et éléments auxiliaires pour soudure électrique. (matériel) | 1.412 | 2.05 | 2.89 |
| op00ciz010 |  | Cisaille. | 1.000 | 0.00 | 0.00 |
| op00roe010 |  | Grignoteuse. | 1.000 | 0.00 | 0.00 |
| op00ato010 |  | Tournevis. | 1.000 | 0.00 | 0.00 |
| op00tal010 |  | Perceuse. | 1.000 | 0.00 | 0.00 |
| mo050 | h | Compagnon professionnel III/CP2 monteur de parois industrielles. (main-d'œuvre) | 0.343 | 1.09 | 0.37 |
| mo096 | h | Ouvrier professionnel II/OP monteur de parois industrielles. (main-d'œuvre) | 0.343 | 0.67 | 0.23 |
| % | % | Coûts directs complémentaires | 2 % | 77.14 | 1.54 |
|  |  | Coûts directs |  |  | 78.68 |
