# Démontage des charnières, poignée et serrure, d'une porte d'entrée au logement de menuiserie en bois, avec moyens manuels, stockage du matériau démonté et montage postérieur

- Propriété du fichier: CYPE INGENIEROS, S.A.
- Format: FIEBDC-3/2002
- Zone géographique: Mali
- Coûts indirects: 3.00 %
- Frais généraux: 13.00 %
- Bénéfice: 6.00 %
- TVA: 18.00 %

## E Enveloppe et finition extérieure

### EM Menuiseries extérieures

#### EMD Dépose

**EMD050** U Démontage des charnières, poignée et serrure, d'une porte d'entrée au logement de menuiserie en bois, avec moyens manuels, stockage du matériau démonté et montage postérieur.
Démontages de charnières, d'une poignée et d'une serrure dans une porte d'entrée au logement de menuiserie en bois, avec des moyens manuels et récupération du matériau pour son montage postérieur au même emplacement. Comprend stockage et protection du matériau démonté sur chantier jusqu'à son montage postérieur, le nettoyage, l'entassement, le retrait et la charge manuelle de décombres dans le camion ou la benne. Totalement montés.
Inclut: Démontage des éléments. Entassement et protection sur chantier du matériau qui va être remonté. Montage des éléments. Nettoyage des restes d'ouvrage.
Critère de métré de projet: Nombre d'unités prévues, selon documentation graphique du Projet.
Critère de mesure de l'ouvrage: On mesurera le nombre d'unités réellement démontées et montées selon les spécifications du Projet.

| Code | U | Désignation | Quantité | Prix | Montant |
|---|---|---|---|---|---|
| mo058 | h | Ouvrier professionnel II/OP menuisier bois. (main-d'œuvre) | 0.863 | 0.91 | 0.79 |
| % | % | Coûts directs complémentaires | 2 % | 0.79 | 0.02 |
|  |  | Coûts directs |  |  | 0.81 |
