# Peinture Pliolite sur parement extérieur

- Propriété du fichier: CYPE INGENIEROS, S.A.
- Format: FIEBDC-3/2002
- Zone géographique: Mali
- Devise: XOF
- Coûts indirects: 3.00 %
- Frais généraux: 13.00 %
- Bénéfice: 6.00 %
- TVA: 18.00 %

## E Enveloppe et finition extérieure

### EP Peintures

#### EPL Peintures Pliolite

**EPL010** m² Peinture Pliolite sur parement extérieur.
Application manuelle de deux couches de peinture Pliolite, couleur blanche, finition mate, texture lisse, (rendement: 0,09 l/m² chaque couche); application préalable d'une couche d'impression acrylique régulière de l'absorption, sur parement extérieur en mortier de ciment.
Critère d'évaluation économique: Le prix comprend la protection des éléments du contour qui pourraient être affectés pendant les travaux et la résolution des points singuliers.
Inclut: Préparation, nettoyage et ponçage préalable du support. Préparation du mélange. Application d'une couche de fond. Application de deux couches de finition.
Critère pour le métré: Surface mesurée selon documentation graphique du Projet, avec le même critère que le support de base.
Critère pour le mémoire: On mesurera la surface réellement exécutée selon les spécifications du Projet, avec le même critère que le support de base.

| Code | U | Désignation | Quantité | Prix | Montant |
|---|---|---|---|---|---|
| mt27pfs010d | l | Impression acrylique, régulant l'absorption, perméable à la vapeur d'eau et résistante aux alcalis, à appliquer à la brosse, au rouleau ou au pistolet. (matériau) | 0.075 | 6168.74 | 462.66 |
| mt27pii040r | l | Peinture pour extérieur, à base de résines de Pliolite et dissolvants organiques, couleur blanche, finition mate, texture lisse, perméable à la vapeur d'eau et résistante aux rayons UV et aux alcalis; à appliquer à la brosse, au rouleau ou au pistolet, selon NF EN 1504-2. (matériau) | 0.180 | 15337.32 | 2760.72 |
| op00tal020 |  | Malaxeur électrique. | 1.000 | 0.00 | 0.00 |
| mo038 | h | Compagnon professionnel III/CP2 peintre. (main-d'œuvre) | 0.217 | 1567.76 | 340.20 |
| mo076 | h | Ouvrier professionnel II/OP peintre. (main-d'œuvre) | 0.217 | 1171.94 | 254.31 |
| % | % | Frais de chantier des unités d'ouvrage | 2 % | 3817.89 | 76.36 |
|  |  | Coûts directs |  |  | 3894.25 |
