# Traitement superficiel de protection contre l'humidité par capillarité dans les murs

- Propriété du fichier: CYPE INGENIEROS, S.A.
- Format: FIEBDC-3/2002
- Zone géographique: Mali
- Devise: XOF
- Coûts indirects: 3.00 %
- Frais généraux: 13.00 %
- Bénéfice: 6.00 %
- TVA: 18.00 %

## E Enveloppe et finition extérieure

### ES Traitements spéciaux de façade

#### ESU Antihumidité

**ESU010** m² Traitement superficiel de protection contre l'humidité par capillarité dans les murs, en appliquant un liquide de nettoyage liquide antisalpêtre, d'une couche de base de mortier technique consolidant de chaux hydraulique naturelle, de couleur blanc ivoire de 10 mm d'épaisseur, d'une couche de régularisation de mortier technique diffusif macroporeux de chaux hydraulique naturelle, de couleur blanc ivoire de 20 mm d'épaisseur et d'une couche de finition de mortier technique de chaux hydraulique naturelle, de couleur blanc marbre, comme support de base pour le revêtement à base de chaux liquide, de silicates ou de siloxanes.
Réalisation d'un revêtement poreux, pour la protection contre l'humidité par capillarité dans les murs, imperméable à l'eau de pluie et perméable à la vapeur d'eau, composé: d'une couche de base de mortier technique consolidant de chaux hydraulique naturelle, de couleur blanc ivoire, composé de chaux hydraulique naturelle NHL 3,5, granulats siliceux et granulats sélectionnés de 10 mm d'épaisseur; d'une couche de régularisation de mortier technique diffusif macroporeux de chaux hydraulique naturelle, de couleur blanc ivoire, composé de chaux hydraulique naturelle NHL 3,5, granulats siliceux, granulats légers thermo-isolants, terre de diatomées, silicate d'aluminium et adjuvants naturels entraîneurs d'air, de 20 mm d'épaisseur, appliqué en plusieurs couches; et d'une couche de finition de mortier technique de chaux hydraulique naturelle, de couleur blanc marbre, composé de chaux hydraulique naturelle NHL 3,5, granulats siliceux et granulats sélectionnés, terminé à la truelle mousse ou plate en plastique, comme support de base pour le revêtement à base de chaux liquide, de silicates ou de siloxanes. Comprend le nettoyage de la surface support par application à la brosse de liquide antisalpêtre; la réalisation des joints, les angles, les guides, les arêtes, les mouchettes, les jambages et les linteaux et les arrêts aux rencontres avec les parements, les revêtements ou les autres éléments reçus sur sa surface.
Inclut: Nettoyage de la surface support. Réalisation de la couche de base. Réalisation des guides. Extension du mortier de régularisation. Lissage du parement en passant une règle sur les guides. Réalisation de la couche de finition.
Critère de métré de projet: Surface mesurée selon documentation graphique du Projet.
Critère de mesure de l'ouvrage: On mesurera la surface réellement exécutée selon les spécifications du Projet.
Critère d'évaluation économique: Le prix ne comprend pas la préparation du support.

| Code | U | Désignation | Quantité | Prix | Montant |
|---|---|---|---|---|---|
| mt08aaa010a | m³ | Eau. (matériau) | 0.020 | 963.27 | 19.27 |
| mt27thr010a | l | Liquide antisalpêtre, pour le nettoyage d'efflorescences salines incolore, à base de résines acryliques en dispersion aqueuse et additifs spéciaux, perméable à la vapeur d'eau, antimoisissure, à appliquer à la brosse ou au rouleau. (matériau) | 0.300 | 10765.81 | 3229.74 |
| mt28mrr070a | kg | Mortier technique consolidant de chaux hydraulique naturelle de couleur blanc ivoire, composé de chaux hydraulique naturelle NHL 3,5, selon NF EN 459-1, granulats siliceux et granulats sélectionnés, à appliquer sur enduits, pour la réparation des parements avec des humidités ou des taches salines. (matériau) | 20.000 | 4278.84 | 85576.80 |
| mt28mrr080a | l | Mortier technique diffusif macroporeux de chaux hydraulique naturelle de couleur blanc ivoire, composé de chaux hydraulique naturelle NHL 3,5, selon NF EN 459-1, granulats siliceux, granulats légers thermo-isolants, terre de diatomées, silicate d'aluminium et adjuvants naturels entraîneurs d'air, à appliquer sur enduits, pour la réparation des parements avec des humidités ou des taches salines. (matériau) | 28.800 | 2588.97 | 74562.34 |
| mt28mrr050a | kg | Mortier technique de chaux hydraulique naturelle de couleur blanc marbre, composé de chaux hydraulique naturelle NHL 3,5, selon NF EN 459-1, granulats siliceux et granulats sélectionnés, perméable à la vapeur d'eau, à appliquer sur enduits, pour la réparation des parements avec des humidités ou des taches salines. (matériau) | 2.250 | 2193.25 | 4934.81 |
| mo039 | h | Compagnon professionnel III/CP2 enduiseur. (main-d'œuvre) | 0.682 | 949.62 | 647.64 |
| mo079 | h | Ouvrier professionnel II/OP enduiseur. (main-d'œuvre) | 0.682 | 705.87 | 481.40 |
| % | % | Coûts directs complémentaires | 2 % | 169452.00 | 3389.04 |
|  |  | Coûts directs |  |  | 172841.04 |
