# Rencontre en toiture terrasse chaude

- Propriété du fichier: CYPE INGENIEROS, S.A.
- Format: FIEBDC-3/2002
- Zone géographique: Mali
- Devise: XOF
- Coûts indirects: 3.00 %
- Frais généraux: 13.00 %
- Bénéfice: 6.00 %
- TVA: 18.00 %

## E Enveloppe et finition extérieure

### ET Couvertures de toitures terrasses

#### ETI Points singuliers

**ETI090** U Rencontre en toiture terrasse chaude, inaccessible, avec du gravier, type inversée, avec bouche d'écoulement de PVC, à sortie verticale, de 160 mm de diamètre, grille haute de polyéthylène (pare-graviers), fixé avec soudure thermoplastique à la membrane d'étanchéité de PVC.
Rencontre en toiture terrasse chaude, inaccessible, avec du gravier, type inversée, avec bouche d'écoulement de PVC, à sortie verticale, de 160 mm de diamètre, grille haute de polyéthylène (pare-graviers), fixé avec soudure thermoplastique à la membrane d'étanchéité de PVC.
Inclut: Réalisation d'un abaissement du support autour de l'écoulement. Nettoyage et préparation de la surface. Mise en place de la pièce de renfort. Mise en place de l'écoulement.
Critère pour le métré: Nombre d'unités prévues, selon documentation graphique du Projet.
Critère pour le mémoire: On mesurera le nombre d'unités réellement exécutées selon les spécifications du Projet.
Critère d'évaluation économique: Le prix ne comprend pas la membrane d'étanchéité de PVC.

| Code | U | Désignation | Quantité | Prix | Montant |
|---|---|---|---|---|---|
| mt15dan100J | U | Bouche d'écoulement de PVC, à sortie verticale, de 160 mm de diamètre, grille haute de polyéthylène (pare-graviers). (matériau) | 1.000 | 15033.34 | 15033.34 |
| op00pis010 |  | Pistolet à air chaud pour soudure de matériaux thermoplastiques. | 1.000 | 0.00 | 0.00 |
| mo029 | h | Compagnon professionnel III/CP2 poseur de membranes d'étanchéité. (main-d'œuvre) | 0.136 | 966.50 | 131.44 |
| mo067 | h | Ouvrier professionnel II/OP poseur de membranes d'étanchéité. (main-d'œuvre) | 0.136 | 720.77 | 98.02 |
| mo008 | h | Compagnon professionnel III/CP2 plombier. (main-d'œuvre) | 0.475 | 993.62 | 471.97 |
| % | % | Frais de chantier des unités d'ouvrage | 2 % | 15734.77 | 314.70 |
|  |  | Coûts directs |  |  | 16049.47 |
