# Système "MasterSeal Roof 2160 "BASF" d'étanchéité liquide

- Propriété du fichier: CYPE INGENIEROS, S.A.
- Format: FIEBDC-3/2002
- Zone géographique: Mali
- Devise: XOF
- Coûts indirects: 3.00 %
- Frais généraux: 13.00 %
- Bénéfice: 6.00 %
- TVA: 18.00 %

## E Enveloppe et finition extérieure

### ET Couvertures de toitures terrasses

#### ETS Systèmes

**ETS060** m² Système "MasterSeal Roof 2160 "BASF" d'étanchéité liquide, pour la réparation de toitures, visible, de 2 à 2,5 mm d'épaisseur totale, sur surface support à membrane MasterSeal détériorée, constitué d'impression transparente, MasterSeal P 691 "BASF", appliquée avec râteau en caoutchouc et rouleau à poils courts, imperméabilisant liquide, MasterSeal M 860 "BASF", de couleur grise, appliqué et étendu avec une truelle dentée; et couche de finition avec scellant de couleur grise RAL 7032, MasterSeal TC 259 "BASF", appliquée au pinceau, au rouleau ou au pistolet.
Système "MasterSeal Roof 2160 "BASF" d'étanchéité liquide, pour la réparation de toitures, visible, de 2 à 2,5 mm d'épaisseur totale, sur surface support à membrane MasterSeal détériorée, constitué d'impression transparente, MasterSeal P 691 "BASF", appliquée avec râteau en caoutchouc et rouleau à poils courts, imperméabilisant liquide, MasterSeal M 860 "BASF", de couleur grise, appliqué et étendu avec une truelle dentée; et couche de finition avec scellant de couleur grise RAL 7032, MasterSeal TC 259 "BASF", appliquée au pinceau, au rouleau ou au pistolet.
Inclut: Nettoyage de la surface support. Application de la couche d'apprêt. Résolution des points singuliers. Application de l'imperméabilisant. Application de la couche de scellage.
Critère de métré de projet: Surface mesurée en projection horizontale, selon documentation graphique du Projet, à partir des faces intérieures des parapets ou des acrotères qui la délimitent.
Critère de mesure de l'ouvrage: On mesurera, en projection horizontale, la surface réellement exécutée selon les spécifications du Projet, à partir des faces intérieures des parapets ou des acrotères qui la délimitent.

| Code | U | Désignation | Quantité | Prix | Montant |
|---|---|---|---|---|---|
| mt15bas120d | kg | Impression transparente, MasterSeal P 691 "BASF", à base de résine de polyuréthane monocomposant et dissolvants, à appliquer sur PVC, EPDM, bois, polyester ou fibrociment, sur membranes projetées type MasterSeal ou comme pont d'adhérence. (matériau) | 0.100 | 10498.84 | 1049.88 |
| mt15bas165a | kg | Imperméabilisant liquide, MasterSeal M 860 "BASF", de couleur grise, à deux composants à base de résine polyurée sans solvants et pigments, perméable à la vapeur d'eau, avec dureté Shore A approchée de 75, selon NF EN ISO 868 et élongation à la rupture >= 700%, selon NF EN ISO 8339, à appliquer avec une truelle dentée, pour former une membrane imperméable dans les toitures terrasses ou inclinées, selon NF EN 13813. (matériau) | 1.500 | 9948.90 | 14923.35 |
| mt15bas150c | kg | Scellant de couleur grise RAL 7032, MasterSeal TC 259 "BASF", composé de polyuréthane aliphatique monocomposant et dissolvants, avec résistance aux rayons UV, à appliquer comme couche de finition élastique pour la protection face aux intempéries, dans le système MasterSeal Roof d'imperméabilisation visible de toitures. (matériau) | 0.200 | 11815.36 | 2363.07 |
| op00tal020 |  | Malaxeur éléctrique. | 1.000 | 0.00 | 0.00 |
| mo032 | h | Compagnon professionnel III/CP2 poseur de produits imperméabilisants. (main-d'œuvre) | 0.540 | 949.62 | 512.79 |
| mo070 | h | Ouvrier professionnel II/OP poseur de produits imperméabilisants. (main-d'œuvre) | 0.540 | 705.87 | 381.17 |
| % | % | Coûts directs complémentaires | 2 % | 19230.26 | 384.61 |
|  |  | Coûts directs |  |  | 19614.87 |
