# Trappe d'accès, Alutramp "PLACO", de 400x400 mm, pour doublage en plaques de plâtre

- Propriété du fichier: CYPE INGENIEROS, S.A.
- Format: FIEBDC-3/2002
- Zone géographique: Mali
- Coûts indirects: 3.00 %
- Frais généraux: 13.00 %
- Bénéfice: 6.00 %
- TVA: 18.00 %

## F Aménagements et finitions

### FD Doublages

#### FDP Contrecloisons en plaques de plâtre sur ossature métallique

**FDP030** U Trappe d'accès, Alutramp "PLACO", de 400x400 mm, pour doublage en plaques de plâtre.
Fourniture et montage de trappe d'accès, Alutramp "PLACO", de 400x400 mm, constituée de cadre en aluminium et porte de plaque de plâtre avec faible absorption superficielle en eau, Placomarine PPM 13, pour doublage en plaques de plâtre. Comprend accessoires de montage. Totalement terminé et prêt pour être imprimé et revêtu.
Inclut: Marquage et découpe de la plaque de plâtre. Mise en place du cadre. Mise en place et vissage de la porte.
Critère de métré de projet: Nombre d'unités prévues, selon documentation graphique du Projet.
Critère de mesure de l'ouvrage: On mesurera le nombre d'unités réellement mises en place selon les spécifications du Projet.

| Code | U | Désignation | Quantité | Prix | Montant |
|---|---|---|---|---|---|
| mt12plk070a | U | Trappe d'accès, Alutramp "PLACO", de 400x400 mm, constituée de cadre en aluminium et porte de plaque de plâtre avec faible absorption superficielle en eau, Placomarine PPM 13. (matériau) | 1.000 | 35.93 | 35.93 |
| op00fre010 |  | Fraiseuse. | 0.100 | 0.00 | 0.00 |
| op00ato010 |  | Tournevis. | 0.050 | 0.00 | 0.00 |
| mo015 | h | Compagnon professionnel III/CP2 monteur de faux plafonds en plaques de plâtre. (main-d'œuvre) | 0.196 | 1.30 | 0.25 |
| mo082 | h | Ouvrier professionnel II/OP monteur de faux plafonds en plaques de plâtre. (main-d'œuvre) | 0.196 | 0.93 | 0.18 |
| % | % | Coûts directs complémentaires | 2 % | 36.36 | 0.73 |
|  |  | Coûts directs |  |  | 37.09 |
