# Doublage d'une poutre métallique de plancher en retombée

- Propriété du fichier: CYPE INGENIEROS, S.A.
- Format: FIEBDC-3/2002
- Zone géographique: Mali
- Coûts indirects: 3.00 %
- Frais généraux: 13.00 %
- Bénéfice: 6.00 %
- TVA: 18.00 %

## F Aménagements et finitions

### FD Doublages

#### FDR Recouvrements

**FDR020** m² Doublage d'une poutre métallique de plancher en retombée, par les deux faces de l'âme, avec brique creuse en terre cuite (mahón), à revêtir, 29x14x4 cm, placé avec du mortier de ciment confectionné sur chantier, avec 300 kg/m³ de ciment, couleur gris, dosage 1:5, fourni en sacs, fini avec un crépi à vue avec du mortier de ciment, confectionné sur chantier, avec additif hydrofuge, dosage 1:3, soudé et renforcé avec une maille anti-alcalin.
Réalisation d'un doublage de poutre métallique de plancher en retombée, par les deux faces de l'âme, réalisé maçonnerie de brique creuse en terre cuite (mahón), à revêtir, 29x14x4 cm, placée avec du mortier de ciment confectionné sur chantier, avec 300 kg/m³ de ciment, couleur gris, dosage 1:5, fourni en sacs, fini avec un crépi à vue avec du mortier de ciment, confectionné sur chantier, avec additif hydrofuge, dosage 1:3, soudé et renforcé avec une maille anti-alcalin. Comprend le nivellement et la mise d'aplomb, les chutes et les ruptures et le nettoyage.
Inclut: Préparation du mortier. Mise en place des briques, préalablement humidifiées, par rangées entières. Révision des joints et nettoyage. Mise en place de la maille. Application du mortier. Finition superficielle. Séchage du mortier.
Critère de métré de projet: Surface construite, mesurée selon documentation graphique du Projet.
Critère de mesure de l'ouvrage: On mesurera la surface réellement exécutée selon les spécifications du Projet.

| Code | U | Désignation | Quantité | Prix | Montant |
|---|---|---|---|---|---|
| mt04lcc010a | U | Brique creuse en terre cuite (mahón), à revêtir, 29x14x4 cm, selon NF EN 771-1. (matériau) | 23.000 | 0.12 | 2.76 |
| mt08aaa010a | m³ | Eau. (matériau) | 0.004 | 1.61 | 0.01 |
| mt01arg005a | t | Sable de carrière, pour mortier préparé sur chantier. (matériau) | 0.007 | 15.61 | 0.11 |
| mt08cem000a | kg | Ciment gris en sacs. (matériau) | 1.252 | 0.12 | 0.15 |
| mt08aaa010a | m³ | Eau. | 0.006 | 1.61 | 0.01 |
| mt01arg005a | t | Sable de carrière, pour mortier préparé sur chantier. | 0.022 | 15.61 | 0.34 |
| mt08cem000a | kg | Ciment gris en sacs. | 6.750 | 0.12 | 0.81 |
| mt08adt010 | kg | Additif hydrofuge pour imperméabilisation des mortiers ou des bétons. (matériau) | 0.135 | 1.29 | 0.17 |
| mt09var030a | m² | Maille de fibre de verre tissée, avec imprégnation en PVC, de 10x10 mm de portée, anti-alcalin, de 115 à 125 g/m² et 500 µ d'épaisseur, pour armer des ravalements traditionnels, crépis et mortiers. (matériau) | 1.050 | 1.66 | 1.74 |
| mq06hor010 | h | Bétonnière. (matériel) | 0.015 | 1.12 | 0.02 |
| mo020 | h | Compagnon professionnel III/CP2 VRD espaces privés. (main-d'œuvre) | 1.373 | 1.22 | 1.68 |
| mo113 | h | Ouvrier d'exécution I/OE1 VRD espaces privés. (main-d'œuvre) | 1.320 | 0.87 | 1.15 |
| % | % | Coûts directs complémentaires | 2 % | 8.95 | 0.18 |
|  |  | Coûts directs |  |  | 9.13 |
