# Amorce ponctuelle d'une isolation thermique de tuyauterie de plus de 150 mm de diamètre

- Propriété du fichier: CYPE INGENIEROS, S.A.
- Format: FIEBDC-3/2002
- Zone géographique: Mali
- Coûts indirects: 3.00 %
- Frais généraux: 13.00 %
- Bénéfice: 6.00 %
- TVA: 18.00 %

## F Aménagements et finitions

### FI Isolations intérieures

#### FID Démolition

**FID040** m Amorce ponctuelle d'une isolation thermique de tuyauterie de plus de 150 mm de diamètre, dans une installation superficielle, avec des moyens manuels, et charge manuelle du matériau retiré dans le camion ou la benne.
Amorce ponctuelle d'une isolation thermique de tuyauterie de plus de 150 mm de diamètre, dans une installation superficielle, avec des moyens manuels. Comprend le nettoyage, l'entassement, l'enlèvement et la charge manuelle du matériau retiré dans le camion ou la benne.
Inclut: Démarrage des éléments. Enlèvement et entassement du matériau retiré. Charge manuelle du matériau retiré dans le camion ou la benne.
Critère de métré de projet: Longueur moyenne selon documentation graphique du Projet.
Critère de mesure de l'ouvrage: On mesurera la longueur réellement démontée selon les spécifications du Projet.

| Code | U | Désignation | Quantité | Prix | Montant |
|---|---|---|---|---|---|
| mo008 | h | Compagnon professionnel III/CP2 plombier. (main-d'œuvre) | 0.055 | 1.30 | 0.07 |
| mo107 | h | Ouvrier professionnel II/OP plombier. (main-d'œuvre) | 0.055 | 0.92 | 0.05 |
| % | % | Coûts directs complémentaires | 2 % | 0.12 | 0.00 |
|  |  | Coûts directs |  |  | 0.12 |
